# Neue Branitzer Baumuniversität
Angebotsaufforderung (GAEB 90, DA83)
DV-Nummer: 23-108
Währung: EUR
Auftraggeber: Stiftung Fürst-Pückler-Museum, Park und Schloss Branitz, Rob

## Baumuniversität Branitz - Los 33: Umfahr
Datum: 02.07.26

*Hinweis*
ALLGEMEINE BAUBESCHREIBUNG

B a u s t e l l e
Die Baustelle befindet sich im Ortsteil Branitz, in
03042 Cottbus, an der Liebermannstraße.
Zur Realisierung des Modellprojektes "Neue Branitzer
Baumuniversität" möchte die Stiftung
Fürst-Pückler-Museum Park und Schloss Branitz auf dem
Gelände einer ehemaligen Großgärtnerei sowie
den ansagrenzenden Freiflächen, die den sogenannten
Außenpark umfassen, einen Umfahrungsweg
anlegen.
Das Baufeld ist über öffentliche Straßen zu erreichen.
Die Baustellenzufahrt hat über die Liebermannstraße,
Ecke Holbeinstraße zu erfolgen. Nach Befahren des
Grundstücks über die bestehende Einfahrt erfolgt die
Zuwegung zum Baufeld über eine interne Straße.
Fahrzeuglängen sind auf 12m Länge beschränkt
(3-achsiger LKW). Eine Beschädigung der Straßen sowie
eine Behinderung der Zugänglichkeit der
angrenzenden Nachbarn ist auszuschließen. Der
angrenzende Verkehr darf durch den Baustellenbetrieb
nicht behindert werden. Eine Wendemöglichkeit für LKWs
kann lediglich über das Baugrundstück erfolgen.
Das Abstellen von Fahrzeugen ist nur auf dem
Grundstück, nicht im Straßenbereich möglich.

Bei dem Bearbeitungsgebiet handelt es sich um eine
Grünfläche, welche an Feld- und Waldfluren grenzt. Die
Liegenschaft ist nicht eingezäunt und daher allseitig
zugänglich.  Die Arbeiten finden teilweise in
Bereichen mit
schützenswertem Gehölzbestand statt. Die Ausführungen
müssen daher mit besonderer Vorsicht erfolgen.

G l e i c h z e i t i g  l a u f e n d e
B a u a r b e i t e n
Gleichzeitig laufen im Bearbeitungsgebiet Bauarbeiten
für den Aus- und Umbau der Gewächshäuser und
Freianlagen der Neuen Branitzer Baumuniversität. Es
ist angedacht, zuerst gebäudeferne Arbeiten auzuführen,
um Überlagerungen von Bearbeitungsbereichen zu
minimieren. Parallel zur Herstellung der Außenanlagen
erfolgt durch ein seperates Los die Herstellung des
Bewässerungssystem einschließlich Tiefbau. Die Arbeiten
und Bauabläufe sind mit diesem Los abzustimmen, da
sich Bereiche für den Tiefbau und die Medienverlegung
überschneiden.

B a u s t e l l e n e i n r i c h t u n g
Die für die Baustelleneinrichtung zur Verfügung
stehende Fläche ist dem entsprechenden Lageplan
Baustelleneinrichtung zu entnehmen. Die genaue
Positionierung der Baustelleneinrichtung ist unter
Rücksprache mit der Bauüberwachung vorzusehen. Es mit
einer witterungsbedingen Unterbrechung
währende der Wintermonate zu rechnen. Diese berechtigt
nicht zu einer erneuten Abrechnung der
Baustelleneinrichtung. Die BE-Fläche befindet sich auf
dem Grundstück des AG. Durch den AN
Baustelleneinreichtung werden Bauzaun, Zufahrten und
Flächen hergestellt, eine Wendemöglichkeit sowie
Arbeitsflächen, die der Aufstellung von Containern,
Fahrzeugen und Lagerung von Materialien dienen. Durch
den AG wird außerdem ein Besprechungscontainer und WC
für die Bauüberwachung gestellt und über die
gesamte Dauer der Baustelle vorgehalten.
Die Anpassung der Baustellen-Logistik an die aktuellen
Erfordernisse kann erforderlich werden.
Das Aufstellen von weiteren Containern ist nur in
Absprache mit der örtlichen Bauüberwachung
durchzuführen. Eine enge Koordination mit den anderen
auf der Baustelle tätigen Gewerken ist erforderlich.
Bei Bedarf ist durch den AN ein Mannschaftscontainer
für Aufenthaltsräume seines Personals und
Sanitäreinrichtungen aufzustellen, Kosten/ Beantragung
liegen beim AN.

Baustellensauberkeit
Es ist wöchentlich freitags Baustellensauberkeit/
Baustellenordnung herzustellen. Dabei sind die eigenen
Abfälle von der Baustelle zu entfernen und fachgerecht
zu entsorgen. Nichtbeachtung führt ohne Mahnung
zur kostenpflichtigen Ersatzvornahme

Wöchentliche Bauberatungen
Der Auftragnehmer hat zu den Baustellenbesprechungen,
die der Auftraggeber regelmäßig durchführt,
einen bevollmächtigten Vertreter zu entsenden. Die
Baustellensprache ist deutsch. An den wöchentlich
stattfindenden Bauberatungen besteht Teilnahmepflicht.

Baustrom/Bauwasser
Baustrom und Bauwasser werden bauseits zur Verfügung
gestellt, Verbrauch wird vom AG bezahlt.
Abzug für die Nutzung von Baustrom und Bauwasser: 0,6%
von der netto-Schlussrechnungssumme.

Baustellen-WC
Sanitäreinrichtungen werden in folgendem Umfang vom AG
für die gemeinsame Nutzung durch alle Gewerke
gestellt:
-1 WC Damen
-1 WC, 1 Urinal Herren

Lager und Arbeitsplätze auf der Baustelle:
Die Lageflächen in unmittelbarer Nähe zu den Gebäuden
sind beschränkt, und werden durch alle Lose
genutzt.  Auf dem Flurstück stehen weitere
Lagerflächen und angrenzende Grünflächen zur Verfügung.
Diese sind jedoch erst nach Rücksprache mit dem AG zu
verwenden.
Darüber hinaus benötigte Lagerplätze sind durch den AN
selbst herzustellen bzw. anzumieten.
Der Lagerplatz ist nach Benutzung in den
ursprünglichen Zustand zu versetzen. Die Kosten für
Einrichten
und Rekultivieren der Lager- und Arbeitsplätze sind in
die Einheitspreise einzukalkulieren und werden nicht
gesondert vergütet. Unterkünfte wie Schlaf- und
Aufenthaltsräume für die Freizeit dürfen in der
Liegenschaft,
in der sich die Baustelle befindet, nicht eingerichtet
werden.

Sicherheit auf der Baustelle
Der AN ist verantwortlich für die Erfüllung der
Arbeitsschutzpflichten nach Arbeitsschutzgesetz,
Betriebssicherheitsverordnung und dem Regelwerk der
Berufsgenossenschaften. Der AN hat nach BGV A1,
Kap.4, Abschn. 3 "Erste Hilfe" die erforderlichen
Ersthelfer zu benennen. Der AN darf nur solche
Maschinen
und Geräte auf die Baustelle bringen, die die
vorgeschriebenen Sicherheitsprüfungen aufweisen. Die
Prüfbescheinigungen sind auf Verlangen vorzuzeigen.
Vor Arbeitsaufnahme ist vom AN eine
Gefährdungsanalyse der für die Beschäftigten mit ihrer
Arbeit verbundenen Gefährdungen durchzuführen
und schriftlich zu dokumentieren, welche Maßnahmen des
Arbeits- und Gesundheitsschutzes auf
der Baustelle für seine Beschäftigten erforderlich
sind. Den Beschäftigten des AN sind vom AN vor
Arbeitsbeginn die der Gefährdungs- Analyse
entsprechenden Anweisungen (Unterweisungen,
Betriebsanweisungen, Montage- und
Demontageanweisungen) zu erteilen. Der AN ist
verpflichtet, sein
Personal den jeweiligen Gefährdungen entsprechend mit
den notwendigen Schutzausrüstungen
auszustatten. Alle am Bau Beschäftigten müssen
Schutzausrüstung tragen.
Forderung erhöhter Reinigungskosten des Bauherrn /
Betreiber/ Nutzer werden bei der Abrechnung in Abzug
gebracht.

Regelarbeitszeiten
Die Arbeiten sind während der gesetzlich
vorgeschriebenen Zeiten auszuführen (s. BlmSchG).
Lärmbelastungen sind so gering zu halten. Die
Regelarbeitstage auf der Baustelle sind Montag bis
Freitag.
Wochenendarbeiten sind im Vorraus anzumelden und mit
dem AG abzustimmen.

Bodenverhältnisse, Baugrund:
Für das Bearbeitungsgebiet liegt eine
Bodenuntersuchung vor.
Diese kann bei Bedarf nach Auftragerteilung an den AN
übergeben werden.

Lage von Kabeln, Leitungen etc.:
Der Auftragnehmer hat sich vor Ausführung der Arbeiten
über die Lage von Leitungen, Kabeln, Dränen, Kanälen
und dgl. beim Auftraggeber und bei den für die Ver- und
Entsorgungsanlagen zuständigen Trägern eigenverantwortlich und unaufgefordert zu unterrichten.
Der AN hat alle Schachtgenehmigungen vor
Ausführung der Arbeiten einzuholen.
Ein koordinierter Leitungsplan wird den
Ausführungsunterlagen beigelegt.

Kampfmittelbelastung
Im Ergebnis einer historischen Kampfmittelerkundung
liegen auf dem Baufeld Kampfmittelverdachtsflächen
vor. Eine Kampfmittelfreiheit kann daher nicht
bescheinigt werden. Eine Freigabe besteht für den
Freischnitt
und die Entsiegelung von Oberflächen ohne weitere
Bodeneingriffe.

Für Tiefbauarbeiten in weiteren Bereichen außerhalb
der Gebäude sind baubegleitende
Kampfmittelsondierungen notwendig. Diese werden durch
den AG gesondert beauftragt.
Die Erdarbeiten in den betroffenen Bereichen werden
durch das Räumpaar so lange begleitet, bis eine
sondierfähige Aushubsohle erreicht wird oder der
Befähigungsscheininhaber nach § 20 SprengG diesen
Bereich freigibt. Der Befähigungsscheininhaber nach §
20 SprengG ist gegenüber den anwesenden
Baufirmen und Mitarbeitern anderer Auftragnehmer
während der Durchführung von Aushubarbeiten
weisungsbefugt. Die Abruffrist für die
Kampfmittekbetreuung beträgt min. 10 Werktage.

B a u b e s c h r e i b u n g
Durchzuführen sind folgende Arbeiten:
- Rodung von Wurzelstöcken und Aufwuchs
- Erdarbeiten
- Straßen- und Wegebau
- Bodenmodellierungen
- Verrohrung Gewässerteilstück mit Stahlbetonrohr DN
600
- Einbau Holzbalkengeländer
- Einbau von Ausstattungsgegenständen
- Gehölzpflanzungen
- Rasenansaat

Der Wegebau hat hauptsächlich mit Vor-Kopf-Arbeit zu
erfolgen. Da der Wegebau durch bestehenden Wald
führt, ist die Anlage von Zufahrten oder
technologischen Streifen nicht möglich. Als Baufläche
steht nur der
unmittelbare Baubereich zur Verfügung, im Mittel in
Breite 5m (vgl. Lageplan). Als Zufahrten können die
vorhandenen Wege udn Straßen genutzt werden. Diese
Aufwendungen sind in die Einheitspreise
einzukalkulieren und werden nicht gesondert vergütet.

Im vorliegenden Leistungsverzeichnis ausgeschriebenes
Transportieren und Fördern von Abbruchgut, Aushub,
Boden, Materialien und Stoffen umfasst immer den
Transport über die angrenzenden öffentlichen Straßen,
auch
wenn dies nicht gesondert in den Leistungspositionen
vermerkt ist.

*Hinweis*
Zusätzliche Technische
Vertragsbedingungen (ZTV)

Zusätzlich werden in der jeweils aktuellen
Fassung vereinbart:
ZTV-A StB
ZTV-SoB StB
ZTV-Asphalt
ZTV-Fug
ZTV-E StB
ZTV-LA StB
ZTV-Baumpflege
ZTV-Wegebau
ZFSV
ZTV Pflaster StB
ZTV LW
FLL-Fachbericht zu Planung,
Bau und Instanthaltung
von Wassergebundenen Wegen

Richtlinien für die Sicherung von
Arbeitsstellen an Straßen (RSA),
Zusätzliche Technische
Vertragsbedingungen und
Richtlinien für Sicherungsarbeiten an
Arbeitsstellen an Straßen (ZTV SA),
Arbeitsstätten an Straßenbaustellen -
ASR A5.2

Regelungen
Besonders hingewiesen wird auf die
erforderliche Einhaltung der
- Regeln für Gefahrenstoffe
  (insbes. TRGS 524, 521)
- Kreislaufwirtschafts- und Abfallgesetz,
  inkl. dessen untergesetzl. Regelwerk
- stoff-, verfahrens- und länderspezifisch.
  Regelungen
- die Bauberufsgenossenschaftlichen
  Vorschriften und UVV
- die allgemeinen anerkannten
  Regeln der Technik

Arbeitsschutz
Durch den AG wird ein SIGE- Koordinator
eingesetzt. Der AN erstellt und übergibt
unaufgefordert eine
Gefährdungsbeurteilung für die Baustelle
und das Gewerk entsprechend den
Regelungen der Baustellenverordnung
und der Bestimmungen der UVV/BG.

### Titel 01 Baustelleneinrichtung

**01.1 Baustelle einrichten und räumen**
Geräte, Werkzeuge und sonstige Betriebsmittel, die zur
vertragsgemäßen Durchführung der Bauleistungen erforderlich sind, auf die Baustelle bringen, bereitstellen und - soweit der Geräteeinsatz nicht gesondert berechnet wird - betriebsfertig aufstellen einschl. der
dafür notwendigen Arbeiten. Die erforderlichen festen
Anlagen herstellen.
Baubüros, Unterkünfte, Werkstätten, Lagerschuppen
und dgl., soweit erforderlich, antransportieren, aufbauen und einrichten.
Baustellentoiletten (mobile Toiletten) mit Tank
aufstellen und räumen, für die Dauer der Baumaßnahme
soweit erforderlich, vorhalten und betreiben,
einschließlich der Versorgung mit Verbrauchsmaterialien
und regelmäßiger Entsorgung der anfallenden Stoffe
sowie regelmäßiger Reinigung.
Strom-, Wasser-, Fernsprechanschluss sowie Entsorgungseinrichtungen und dgl. für die Baustelle, soweit
erforderlich, herstellen.
Bei Bedarf Zufahrtswege zur Baustelle sowie Lagerplätze, sonstige Platzbefestigungen und Wege im Baustellenbereich anlegen.
Oberbodenarbeiten einschl. Beseitigen von Aufwuchs für
die Baustelleneinrichtung und Baustraßen, soweit
erforderlich, ausführen.
Flächen beschaffen, sofern die vom AG zur Verfügung
gestellten nicht ausreichen.
Kosten für Vorhalten, Unterhalten und Betreiben der
Geräte, Anlagen und Einrichtungen einschl. Mieten,
Pacht, Gebühren werden mit den Einheitspreisen der
betreffenden Teilleistungen vergütet.
Soweit nicht für bestimmte Leistungen (z.B. Bedarfsleistungen) für das Einrichten der Baustelle gesonderte Positionen im Leistungsverzeichnis enthalten
sind, gilt diese Beschreibung für alle Leistungen
sämtlicher Abschnitte des Leistungsverzeichnisses.

Baustelle von allen Geräten, Anlagen, Einrichtungen
und dgl. räumen.
Benutzte Flächen und Wege entsprechend dem ursprünglichen Zustand unter Wahrung der landschaftspflegerischen Belange ordnungsgemäß herrichten. Verunreinigungen beseitigen.
Soweit nicht für bestimmte Leistungen (z.B. Bedarfsleistungen) für das Räumen der Baustelle gesonderte
Positionen im Leistungsverzeichnis enthalten sind, gilt
diese Beschreibung für alle Leistungen sämtlicher
Abschnitte des Leistungsverzeichnisses.
Menge: 1,000 Stk

**01.2 Baustelleneinr. vorhalten 8 Mo**
Baustelleneinrichtung für sämtliche, in der
Leistungsbeschreibung aufgeführten Leistungen
vorhalten, Vorhaltedauer bis 8 Monate.
Menge: 8,000 Mona

**01.3 Schutzzaun versetzbar Stahlrohrrahmen verz Vergitterung H 2m aufstellen räumen**
Schutzzaun, versetzbar, auf unbefestigtem Untergrund,
aus
Einzelelementen mit verzinktem Stahlrohrrahmen mit
verzinkter
Mittelstrebe und Vergitterung, zweifach verschraubt,
einschließlich Standfüße, Zaunoberkante über Oberfläche
Gelände 2 m, aufstellen und räumen.
Menge: 60,000 m

**01.4 Schutzzaun versetzbar Stahlrohrrahmen verz Vergitterung H 2m umsetzen**
Schutzzaun, versetzbar, auf unbefestigtem Untergrund,
aus
Einzelelementen mit verzinktem Stahlrohrrahmen mit
verzinkter
Mittelstrebe und Vergitterung, zweifach verschraubt,
Zaunoberkante über Oberfläche Gelände 2 m, umsetzen
nach
besonderer Anordnung des AG.
Menge: 30,000 m

**01.5 Schutzzaun versetzbar Stahlrohrrahmen verz Vergitterung H 2m vorhalten 5 Mo**
Schutzzaun, versetzbar, auf unbefestigtem Untergrund,
aus
Einzelelementen mit verzinktem Stahlrohrrahmen mit
verzinkter
Mittelstrebe und Vergitterung, zweifach verschraubt,
Zaunoberkante über Oberfläche Gelände 2 m, vorhalten,
Vorhaltedauer bis 5 Monate.
Menge: 480,000 mMo

**01.6 Verkehrsrechtl. Anordnung einholen**
Verkehrsrechtliche Anordnung für jeweils halbseitige
Sperrung
des öffentlichen Straßenraumes für den Umbau der
Gehweges
im Kreuzungsbereich öffentliche Straße
Liebermannstraße und
Weg (Bauende BA 3, Gehweg, Fahrbahn,
Fahrbahnnebenflächen) sowie für halbseitige Sperrung
des
Umfahrungsweges am Bauende BA 1 beantragen, mit Behörde
abstimmen und einholen,
die Nutzungsgebühren der Flächenmiete werden auf
Nachweis
gesondert vergütet.
Menge: 1,000 St

**01.7 Verkehrszeichenplan erstellen**
Verkehrszeichenplan für halbseitige
Fahrbahnsperrung/Fahrbahnverengung zum Umbau der
Gehwege und Wegeanschlüsse auf öffentlichen
Verkehrsflächen Liebermannstraße und Umfahrungsweg
(Gehweg, Fahrbahn, Fahrbahnnebenflächen, einschl.
Darstellen
der Bauphase für halbseitige Sperrungen) erstellen und
einreichen, pdf und Papierfassung.
Menge: 1,000 St

**01.8 Warnleuchte WL 1 mit Bake, aufstellen und räumen**
Warnleuchte mit Bake,  TL Warnleuchten, Warnleuchte Typ
WL1, Bake mit rot/weißer Folie mit Recycling-Fußplatte
Doppelseitig reflektierend in Folientyp RA1
(Reflexfolie) oder
RA2 (Hochreflexfolie)
Unterer Stutzen 60 x 60 mm, oberer Stutzen 42 mm Ø für
Warnleuchten,
aufstellen und räumen, Warnleuchte an Absperrungen und
Bauzäunen im Bereich von Straßen, Wegen und Plätzen.
Einsatz der Warnleuchten dauerhaft von 16.00 Uhr bis
8.00 Uhr jeden Tages für die Dauer der
Verkehrssicherung.
Menge: 10,000 St

**01.9 Warnleuchte WL 1 mit Bake, umsetzen**
Warnleuchte mit Bake, TL Warnleuchten, Warnleuchte Typ
WL1, Bake mit rot/weißer Folie mit Recycling-Fußplatte
Doppelseitig reflektierend, versetzbar, auf
unbefestigtem
Untergrund,
umsetzen nach besonderer Anordnung des AG.
Menge: 6,000 Stk

**01.10 Warnleuchte WL 1 mit Bake, vorhalten betreiben 6 Wo**
Warnleuchte mit Bake, TL Warnleuchten, Warnleuchte Typ
WL1, Bake mit rot/weißer Folie mit Recycling-Fußplatte
Doppelseitig reflektierend in Folientyp RA1
(Reflexfolie) oder
RA2 (Hochreflexfolie)
Unterer Stutzen 60 x 60 mm, oberer Stutzen 42 mm Ø für
Warnleuchten, vorhalten und betreiben,
Einsatz der Warnleuchten dauerhaft von 16.00 Uhr bis
8.00 Uhr jeden Tages für die Dauer der
Verkehrssicherung, Vorhaltedauer bis 6 Wochen.
Menge: 124,000 StkW

**01.11 Verkehrseinr. temporär Absperrschrankengitter RA2 aufbauen abbauen**
STLB-Bau 2025-10 000
Verkehrseinrichtung nach StVO, temporär,
Absperrschrankengitter, TL Absperrschranken,
spezifischer
Rückstrahlwert RA2 DIN EN 12899-1, aufbauen und
abbauen.
Menge: 25,000 m

**01.12 Verkehrseinr. temporär Absperrschrankengitter RA2 umbauen**
STLB-Bau 2025-10 000
Verkehrseinrichtung nach StVO, temporär,
Absperrschrankengitter, TL Absperrschranken,
spezifischer
Rückstrahlwert RA2 DIN EN 12899-1, umbauen.
Menge: 30,000 m

**01.13 Verkehrseinr. temporär Absperrschrankengitter RA2 vorhalten**
STLB-Bau 2025-10 000
Verkehrseinrichtung nach StVO, temporär,
Absperrschrankengitter, TL Absperrschranken,
spezifischer
Rückstrahlwert RA2 DIN EN 12899-1, vorhalten,
Positionsmenge = Produkt aus '
30'
(Vorhaltemenge)
mal '
6'
(Vorhaltedauer).
Menge: 180,000 mWo

**01.14 Verkehrszeichen temporär Gefahrenzeichen 123 RA1 Gr.1 aufbauen abbauen**
STLB-Bau 2025-10 000
Verkehrszeichen nach StVO, temporär, Gefahrenzeichen Nr
123, Oberfläche reflektierend, spezifischer
Rückstrahlwert RA1
DIN EN 12899-1, Größe 1 nach Verkehrszeichenkatalog,
mit
Aufstellvorrichtung, mit Standsicherheitsnachweis, auf
dem
Gehweg, TL Aufstellvorrichtungen, aufbauen und abbauen.
Menge: 4,000 St

**01.15 Verkehrszeichen temporär Vorschriftzeichen 208 RA1 Gr.1 aufbauen abbauen**
STLB-Bau 2025-10 000
Verkehrszeichen nach StVO, temporär, Vorschriftzeichen
Nr
208, Oberfläche reflektierend, spezifischer
Rückstrahlwert RA1
DIN EN 12899-1, Größe 1 nach Verkehrszeichenkatalog,
mit
Aufstellvorrichtung, mit Standsicherheitsnachweis, auf
dem
Gehweg, TL Aufstellvorrichtungen, aufbauen und abbauen.
Menge: 4,000 St

**01.16 Verkehrszeichen temporär Richtzeichen 308 RA1 Gr.1 aufbauen abbauen**
STLB-Bau 2025-10 000
Verkehrszeichen nach StVO, temporär, Richtzeichen Nr
308,
Oberfläche reflektierend, spezifischer Rückstrahlwert
RA1 DIN
EN 12899-1, Größe 1 nach Verkehrszeichenkatalog, mit
Aufstellvorrichtung, mit Standsicherheitsnachweis, auf
dem
Gehweg, TL Aufstellvorrichtungen, aufbauen und abbauen.
Menge: 2,000 St

**01.17 Stammschutz Ummantelung Bohlen Polsterung U 0,5-1m H 2m herstellen räumen**
STLB-Bau 2025-10 000
Stammschutz durch 40 mm dicken Bohlenmantel einschl.
Polsterung gegen den Baum, Stammumfang in 1 m Höhe
gemessen über 0,5 bis 1 m, Abstand vom Stamm mind. 10
cm,
Höhe mind. 2 m, herstellen und räumen.
Menge: 11,000 St

**01.18 Stammschutz Ummantelung Bohlen Polsterung U 1-1,5m H 2m herstellen räumen**
STLB-Bau 2025-10 000
Stammschutz durch 40 mm dicken Bohlenmantel einschl.
Polsterung gegen den Baum, Stammumfang in 1 m Höhe
gemessen über 1 bis 1,5 m, Abstand vom Stamm mind. 10
cm,
Höhe mind. 2 m, herstellen und räumen.
Menge: 11,000 St

**01.19 Stammschutz Ummantelung Bohlen Polsterung U 1,5-2m H 2m herstellen räumen**
STLB-Bau 2025-10 000
Stammschutz durch 40 mm dicken Bohlenmantel einschl.
Polsterung gegen den Baum, Stammumfang in 1 m Höhe
gemessen über 1,5 bis 2 m, Abstand vom Stamm mind. 10
cm,
Höhe mind. 2 m, herstellen und räumen.
Menge: 4,000 St

**01.20 Sicherung von Einbauten wie Poller, Masten etc.**
Sicherung von Einbauten wie Poller, Masten etc.
durch Ummantelung mit Vlies und umlaufender
Holzkonstruktion aus Hartfaserplatten oder
Baumschutzsystem,
Sicherung herstellen, vorhalten und abbauen/entsorgen.
Einbauten bis Grundfläche 20x20 cm, Höhe des Schutzes
bis
2,00 m.
Menge: 5,000 Stk

**01.21 Geotextil als Trennlage Baustellenverkehrsfläche**
Geotextil als Trennlage der Baustellenverkehrsfläche
auf vorhandenem Untergrund,
liefern, verlegen, rückbauen und entsorgen.
Geoetxtil GRK 3, Überlappung mind. 10 cm.
Menge: 240,000 m²

**01.22 Baustellenverkehrsfläche B 3-3,75m D 30cm Schotter herstellen räumen**
STLB-Bau 2025-10 000
Fläche für Baustellenverkehr für nichtöffentlichen
Verkehr,
frostsicher, Breite über 3 bis 3,75 m, Dicke 30 cm,
ungebunden,
aus Schotter, natürliche Gesteinskörnung TL Gestein,
herstellen
und räumen.
Menge: 225,000 m2

**01.23 Behelfsüberfahrt 16,7kN/m2 L 4-6m B 3-3,75m Stahl herstellen räumen**
STLB-Bau 2025-10 000
Behelfsüberfahrt, über Graben, Verkehrslast 16,7
kN/m2, für
nichtöffentlichen Verkehr, Länge über 4 bis 6 m,
Breite über 3
bis 3,75 m, Abdeckung mit Stahl, herstellen und räumen.
Menge: 1,000 St

**01.24 Behelfsüberfahrt 16,7kN/m2 L 4-6m B 3-3,75m Stahl umsetzen**
STLB-Bau 2025-10 000
Behelfsüberfahrt, über Leitungen, Verkehrslast 16,7
kN/m2, für
nichtöffentlichen Verkehr, Länge über 4 bis 6 m,
Breite über 3
bis 3,75 m, Abdeckung mit Stahl, umsetzen nach
besonderer
Anordnung des AG.
Menge: 1,000 St

### Titel 02 Absteckung und Vermessung

**02.1 Absteckung der Hauptachsen, Festpunkte und Planungshöhen**
Absteckung der Wege- und Fahrbahnachsen sowie der
Wegeanschlussflächen als Bezug durch einen Vermesser
auf
Grundlage der vom AG übergebenen Absteckpläne und
Koordinaten im amtlichen Lage- und Höhensystem.
Absteckpunkte lagegerecht einmessen, abstecken,
dauerhaft
markieren durch geeignete Materialien (Farbe,
Pflasternagel,
Pfosten etc.) und sichern, einschließlich Abstecken und
Kennzeichnung der Planungshöhe am Absteckpunkt,
Absteckung in mehreren Arbeitsgängen.
Menge: 70,000 St

**02.2 Anpassung der Absteckung in Abstimmung mit AG/BÜ**
Gekennzeichnete Plaungshöhe an Absteckpunkten
(Festpunkten oder Koordinate) in Abstimmung mit BÜ
anpassen und erneut markieren.
Im Falle von Abweichung über 20cm zum vorhandenen
Gelände ist zusätzlich die Bestandshöhe am jeweiligen
Festpunkt zu erfassen und das weitere Vorgehen mit dem
AG/BÜ abzustimmen,
Absteckung in mehreren Arbeitsgängen.
Menge: 35,000 St

**02.3 Absteckung Höhenfestpunkt**
Absteckung Höhenfestpunkt durch einen Vermesser
Festpunkt im amtlichen Höhenbezug abstecken, einmessen,
dauerhaft markieren durch geeignete Materialien (Farbe,
Pflasternagel, Pfosten etc.) und sichern,
einschließlich
Übergabe des Absteckrisses/Rissprotokolles
Höhensystem gemäß Vorgaben AG.
Menge: 4,000 Stk

**02.4 Erstellen von Revisionsplänen und Unterlagen**
Erstellen von Revisionsplänen und Unterlagen
der Wegebaumaßnahme (Lage- und Höhenplan im amtlichen
Lage- und Höhensystem),
aufmessen aller hergestellten Bauwerke, Wegekörper
einschl.
Bankett, Geländer, Verrohrungen in Lage und Höhe im
amtlichen Lage- und Höhensystem gemäß Vorgaben AG,
Einmessen von Leitungen im offenem Graben,
Zeichnungen sind mit allen formalen, technischen und
funktionellen Angaben zu versehen (Bezeichnung,
Nenndurchmesser, Gefälle, etc). Aufmaß in mehreren
Arbeitsgängen.

Abzugebende Unterlagen:
- 2-fach CD mit allen Revisionszeichnungen im DXF-
bzw. DWG-Format und PDF-Format
- 3-fach in Papierform, nach DIN 824 gefaltet, farbig,
Revisionszeichnungen sind mit der Aufschrift
REVISIONSPLAN, dem Firmenstempel und der
rechtsverbindlichen Unterschrift mit Datum zu versehen.
Menge: 1,000 Psch

### Titel 03 Abbruch und Herrichten

*Hinweis*
Vorbemerkung Rodung

Die Fällungs- und Rodungstechnologien sind
entsprechend der
Positionen festgelegt. Ein Fräsen ist aufgrund der
Kampfmittelbelastung des Geländes nicht möglich.

Im vorliegenden Leistungsverzeichnis ausgeschriebenes
Transportieren und Fördern von Abbruchgut, Aushub,
Boden,
Materialien und Stoffen umfasst immer den Transport
über die
angrenzenden öffentlichen Straßen, auch wenn dies nicht
gesondert in den Leistungspositionen vermerkt ist.

**03.1 Wurzelstock roden ziehen Durchm. bis 15cm Räumgut auf LKW laden lagern**
Wurzelstock roden, ziehen vollständige Rodung mit
Wurzeln,
Rodungstiefe bis 100 cm,
Durchmesser der Schnittfläche bis 15cm,
Höhe Schnittstelle über Gelände 10 bis 20 cm,
Wurzelstock, Wurzeln, alles Holz und anfallende Stoffe
sammeln, aufnehmen, auf LKW des AN laden und
transportieren, Förderweg bis 0,5 km, abladen und
geordnet
zum Haufwerk aufsetzen.
Mengenermittlung nach Aufmaß.
Menge: 36,000 St

**03.2 Wurzelstock roden ziehen Durchm. 15-30cm Räumgut auf LKW laden lagern**
Wurzelstock roden, ziehen vollständige Rodung mit
Wurzeln,
Rodungstiefe bis 100 cm,
Durchmesser der Schnittfläche über 15 bis 30 cm,
Höhe Schnittstelle über Gelände 10 bis 20 cm,
Wurzelstock, Wurzeln, alles Holz und anfallende Stoffe
sammeln, aufnehmen, auf LKW des AN laden und
transportieren, Förderweg bis 0,5 km, abladen und
geordnet
zum Haufwerk aufsetzen.
Mengenermittlung nach Aufmaß.
Menge: 20,000 St

**03.3 Wurzelstock roden ziehen Durchm. 30-40cm Räumgut auf LKW laden lagern**
Wurzelstock roden, ziehen vollständige Rodung mit
Wurzeln,
Rodungstiefe über 100 bis 150 cm,
Durchmesser der Schnittfläche über 30 bis 40 cm,
Höhe Schnittstelle über Gelände 10 bis 20 cm,
Wurzelstock, Wurzeln, alles Holz und anfallende Stoffe
sammeln, aufnehmen, auf LKW des AN laden und
transportieren, Förderweg bis 0,5 km, abladen und
geordnet
zum Haufwerk aufsetzen.
Mengenermittlung nach Aufmaß.
Menge: 20,000 St

**03.4 Wurzelstock roden ziehen Durchm. 40-50cm Räumgut auf LKW laden lagern**
Wurzelstock roden, ziehen vollständige Rodung mit
Wurzeln,
Rodungstiefe über 100 bis 150 cm,
Durchmesser der Schnittfläche über 40 bis 50 cm,
Höhe Schnittstelle über Gelände 10 bis 20 cm,
Wurzelstock, Wurzeln, alles Holz und anfallende Stoffe
sammeln, aufnehmen, auf LKW des AN laden und
transportieren, Förderweg bis 0,5 km, abladen und
geordnet
zum Haufwerk aufsetzen.
Mengenermittlung nach Aufmaß.
Menge: 15,000 St

**03.5 Wurzelstock roden ziehen Durchm. 50-60cm Räumgut auf LKW laden lagern**
Wurzelstock roden, ziehen vollständige Rodung mit
Wurzeln,
Rodungstiefe über 100 bis 150 cm,
Durchmesser der Schnittfläche über 50 bis 60 cm,
Höhe Schnittstelle über Gelände 10 bis 20 cm,
Wurzelstock, Wurzeln, alles Holz und anfallende Stoffe
sammeln, aufnehmen, auf LKW des AN laden und
transportieren, Förderweg bis 0,5 km, abladen und
geordnet
zum Haufwerk aufsetzen.
Mengenermittlung nach Aufmaß.
Menge: 15,000 St

**03.6 Wurzelstock roden ziehen Durchm. 60-70cm Räumgut auf LKW laden lagern**
Wurzelstock roden,ziehen  vollständige Rodung mit
Wurzeln,
Rodungstiefe über 100 bis 150 cm,
Durchmesser der Schnittfläche über 60 bis 70 cm,
Höhe Schnittstelle über Gelände 10 bis 20 cm,
Wurzelstock, Wurzeln, alles Holz und anfallende Stoffe
sammeln, aufnehmen, auf LKW des AN laden und
transportieren, Förderweg bis 0,5 km, abladen und
geordnet
zum Haufwerk aufsetzen.
Mengenermittlung nach Aufmaß.
Menge: 10,000 St

**03.7 Wurzelstock roden ziehen Durchm. 70-90cm Räumgut auf LKW laden lagern**
Wurzelstock roden, ziehen vollständige Rodung mit
Wurzeln,
Rodungstiefe über 100 bis 150 cm,
Durchmesser der Schnittfläche über 70 bis 90 cm,
Höhe Schnittstelle über Gelände 10 bis 20 cm,
Wurzelstock, Wurzeln, alles Holz und anfallende Stoffe
sammeln, aufnehmen, auf LKW des AN laden und
transportieren, Förderweg bis 0,5 km, abladen und
geordnet
zum Haufwerk aufsetzen.
Mengenermittlung nach Aufmaß.
Menge: 3,000 St

**03.8 Wurzelstock roden ziehen Durchm. 100-120cm Räumgut auf LKW laden lagern**
Wurzelstock roden, ziehen vollständige Rodung mit
Wurzeln,
Rodungstiefe über 150 bis 200 cm,
Durchmesser der Schnittfläche über 100 bis 120 cm,
Höhe Schnittstelle über Gelände 10 bis 20 cm,
Wurzelstock, Wurzeln, alles Holz und anfallende Stoffe
sammeln, aufnehmen, auf LKW des AN laden und
transportieren, Förderweg bis 0,5 km, abladen und
geordnet
zum Haufwerk aufsetzen.
Mengenermittlung nach Aufmaß.
Menge: 3,000 St

**03.9 Buschwerk, Kleingehölze und Ruderalpflanzen roden Höhe bis 5 m**
Dichtes Buschwerk und Kleingehölze jeder Art roden.
einschließlich Wurzeln/Wurzelstock und Beräumung der
krautigen- und Ruderalpflanzen, Deckungsgrad bis ca.
80%,
Abgerechnet wird die Fläche in 1m Höhe über dem Erdboden Mittlere Höhe bis 5m, Stammdicke bis 10cm
gemessen in 1m Höhe über Geländeoberkante,
anfallende Stoffe, Pflanzenteile und Schlagabraum auf
LKW/Container des AN laden, transportieren zum
Lager/zur
Anlage nach Wahl des AN, entsorgen,
die Transport- und Entsorgungsgebühren werden vom AN
übernommen, Transport und Entsorgung werden nicht
gesondert vergütet,
Abfallschlüssel nach AVV (Abfallverzeichnis-Verordnung)
200201 biologisch abbaubare Abfälle.
Menge: 180,000 m²

**03.10 Buschwerk, Kleingehölze und Ruderalpflanzen roden Höhe bis 5 m, Neigung 1:2**
Dichtes Buschwerk, Sträucher, Stauden und Kleingehölze
jeder
Art roden einschließlich Wurzeln/Wurzelstock und
Beräumung
der krautigen- und Ruderalpflanzen, Deckungsgrad bis
ca.
100%, Geländeneigung steiler als 1:2,
lotrecht gemessene Böschungshöhe bis 3 m,
Abgerechnet wird die Fläche in 1m Höhe über dem Erdboden Mittlere Höhe bis 5m, Stammdicke bis 10cm
gemessen in 1m Höhe über Geländeoberkante,
anfallende Stoffe, Pflanzenteile und Schlagabraum auf
LKW/Container des AN laden, transportieren zum
Lager/zur
Anlage nach Wahl des AN, entsorgen,
die Transport- und Entsorgungsgebühren werden vom AN
übernommen, Transport und Entsorgung werden nicht
gesondert vergütet,
Abfallschlüssel nach AVV (Abfallverzeichnis-Verordnung)
200201 biologisch abbaubare Abfälle.
Menge: 20,000 m²

**03.11 Starkwurzel roden ziehen Durchm. über 50 mm Räumgut auf LKW laden lagern**
aufkommende Starkwurzel während Tiefbauarbeiten roden,
ziehen, Druchmesser > 50 mm, Länge bis 2,00 m,
Rodungstiefe bis 100 cm, tiefegehende Wurzelteile
abschneiden, Durchmesser der Schnittfläche über 50 mm,
Höhe Schnittstelle bis 100 cm unter Geländeoberkante,
alles Holz und anfallende Stoffe sammeln, aufnehmen,
auf LKW
des AN laden und transportieren, Förderweg bis 0,5 km,
abladen und geordnet zum Haufwerk aufsetzen.
Mengenermittlung nach Aufmaß.
Menge: 30,000 St

**03.12 Pflanzl.Bodendecke außerhalb Wald abräumen laden fördern entsorgen D 5-8cm Gras-Kraut-Aufwuchs/Ruderalfläche H bis 150cm**
Pflanzliche Bodendecke außerhalb Wald abräumen, laden,
fördern und entsorgen, Schichtdicke über 5 cm bis 8 cm,
Bewuchs Gras-Kraut-Aufwuchs Ruderalfläche,Wuchshöhe bis
150 cm,
Abfallschlüssel nach AVV (Abfallverzeichnis-Verordnung)
200201 biologisch abbaubare Abfälle
aufnehmen, auf LKW des AN laden und transportieren zum
Lager/zur Anlage nach Wahl des AN, entsorgen, die
Entsorgungsgebühren werden vom AN übernommen, Transport
und Entsorgung werden nicht gesondert vergütet.
Menge: 900,000 m2

*Hinweis*

**03.13 Buschwerk, Kleingehölze und Ruderalpflanzen roden Höhe bis 1,5 m**
Dichtes Buschwerk, Sträucher und Kleingehölze jeder
Art roden
einschließlich Wurzeln/Wurzelstock und Beräumung der
krautigen- und Ruderalpflanzen, Deckungsgrad bis ca.
100%,
Abgerechnet wird die Fläche in 1m Höhe über dem Erdboden. Mittlere Höhe bis 1,5 m, Stammdicke bis 10 cm
gemessen in 1m Höhe über Geländeoberkante,
anfallende Stoffe, Pflanzenteile und Schlagabraum auf
LKW/Container des AN laden, transportieren zum
Lager/zur
Anlage nach Wahl des AN, entsorgen,
die Transport- und Entsorgungsgebühren werden vom AN
übernommen, Transport und Entsorgung werden nicht
gesondert vergütet,
Abfallschlüssel nach AVV (Abfallverzeichnis-Verordnung)
200201 biologisch abbaubare Abfälle.
Menge: 60,000 m²

**03.14 Asphaltoberbau schneiden D 15-20cm T 200mm**
STLB-Bau 2025-10 080
Asphaltoberbau schneiden, Dicke der Befestigung über
15 bis
20 cm, Ausführung mit Fugenschneidgerät, Tiefe bis 200
mm,
Restdicke trennen, Entsorgung wird gesondert vergütet.
Menge: 9,000 m

**03.15 Bitumenh.Befestigung Fahrbahn abbrechen nicht schadstoffbelastet 20kN/m3 D 10-20cm Geräteeinsatz mgl. Stoffe**
Abbruch der bitumenhaltigen Befestigung, in
Fahrbahnen, nicht
schadstoffbelastet, Teilabbruchmaßnahme
Abfall ist nicht gefährlich, Wichte des Abbruchstoffes
DIN EN
1991-1-1 20 kN/m3, Dicke über 10 bis 20 cm, Erschwernis
durch horizontale Förderwege von der Abbruchstelle zur
Bereitstellungsfläche/zum Ladeplatz,
horizontaler Förderweg '500' m,
Geräteeinsatz ist möglich, max. Gesamtgewicht der
Geräte
ohne Beschränkung, aufgenommene Stoffe aufnehmen,
aufnehmen, auf LKW des AN laden und transportieren,
Förderweg bis 0,5 km, abladen und geordnet zum Haufwerk
aufsetzen.
Menge: 3,000 m²

**03.16 Pflasterbelag Betonpflaster D 80-120mm abbrechen**
Abbruch des Pflasterbelages außen, aus Betonpflaster,
Knochen- und Rechteckformat verschiedene Größen,
10x10 bis 30x20 cm Dicke 80 bis 120 mm, einschl.
Bettung
aus Brechsand-Splitt-Gemisch, Dicke 5 cm,
im Rahmen einer Abbruchmaßnahme,
Wichte des Abbruchstoffes DIN EN 1991-1-1 30 kN/m3,
Geräteeinsatz ist möglich,
max. Gesamtgewicht der Geräte ohne Beschränkung,
Stoffe sammeln, sortieren, aufnehmen, auf LKW des AN
laden
und transportieren, Förderweg bis 0,5 km, abladen und
geordnet zum Haufwerk aufsetzen.
Mengenermittlung nach Aufmaß.
Menge: 15,000 m2

**03.17 Bordstein Beton Tiefbord 10/30 abbrechen, lagern, laden LKW AN,**
Abbruch von Bordstein Beton Tiefbord 10/30,
inkl. Bettung und Rückenstütze aus Beton C12/15, Dicke
20 cm,
Geräteeinsatz ist möglich,
max. Gesamtgewicht der Geräte ohne Beschränkung,
aufgenommene Stoffe sammeln, zerkleinern, max.
Kantenlänge bis 60 cm, aufnehmen, auf LKW des AN laden
und
transportieren, Förderweg bis 0,5 km, abladen und
geordnet
zum Haufwerk aufsetzen.
Mengenermittlung nach Aufmaß.
Menge: 12,000 m

**03.18 Wegedecke obere Schicht aufnehmen D 40mm**
wassergebundene Wegedecke mit Bewuchs (Gras, Moos)
abziehen und abtragen, obere Schicht aufnehmen,
Abtragsdicke bis 40 mm, aufnehmen, auf LKW des AN laden
und transportieren, Förderweg bis 0,5 km, abladen und
geordnet zum Haufwerk aufsetzen.
Ausführung in Teilleistungen unter Schonung der
dynamischen
Schicht/Tragschicht.
Menge: 40,000 m2

**03.19 Betonfundament bis 0,75 m³ abbrechen**
Betonfundament abbrechen,
Maße bis 0,8x0,8x1,0 m Kantenmaß bzw.
Rauminhalt bis 0,75 m³
Einzelfundamente im Erdreich, freilegen, abbrechen,
zerkleinern
auf max. Kantenlänge bis 60 cm,
Stoffe sammeln, aufnehmen, auf LKW des AN laden und
transportieren, Förderweg bis 0,5 km, abladen und
geordnet
zum Haufwerk aufsetzen.
Mengenermittlung nach Aufmaß.
Menge: 2,000 m³

**03.20 Fund. Mauerziegel abbrechen, 24kN/m3 D 36,5 cm Geräteeinsatz mgl.**
Abbruch des Fundaments und Kellerfußboden aus Mauerwerk
aus Mauerziegel, einschl. Putz, 2-seitig, im Rahmen
einer
Teilabbruchmaßnahme, Wichte des Abbruchstoffes DIN EN
1991-1-1 24 kN/m3, Abbruchdicke 24-36,5 cm,
Geräteeinsatz
ist möglich,
max. Gesamtgewicht der Geräte ohne Beschränkung,
aufgenommene Stoffe sammeln, zerkleinern, max.
Kantenlänge bis 60 cm, aufnehmen, auf LKW des AN laden
und
transportieren, Förderweg bis 0,5 km, abladen und
geordnet
zum Haufwerk aufsetzen.
Mengenermittlung nach Aufmaß.
Menge: 2,000 m³

**03.21 Rohrpfosten mit Verkehrszeichen aufnehmen, sichern, lagern**
Rohrpfosten mit Verkehrszeichen/Hinweisschild, aus
verzinktem
Stahl, Durchmesser 60,3 mm, Wanddicke 2 mm, Länge bis
3,50 m, einschl. Betonfundament abbrechen, aufnehmen,
transportieren zu Lagerplatz AN über öffentliche
Straße und
lagern,
einschließlich Betonfundament 0,6x0,6x1m abschlagen,
anfallende Stoffe Beton sammeln, auf LKW des AG laden,
transportieren, entsorgen,
zum Lager/zur Anlage nach Wahl des AN, entsorgen, die
Entsorgungsgebühren werden vom AN übernommen,Transport
und Entsorgung werden nicht gesondert vergütet.
Stoffe sind nicht gefährlich, nicht schadstoffbelastet,
Abfallschlüssel nach AVV (Abfallverzeichnis-Verordnung)
170101 Beton, teilweise mit Bewehrung.
Menge: 4,000 Stk

### Titel 04 Erdarbeiten

*Hinweis*
Vorbemerkung

Im vorliegenden Leistungsverzeichnis ausgeschriebenes
Transportieren und Fördern von Abbruchgut, Aushub,
Boden,
Materialien und Stoffen umfasst immer den Transport
über die
angrenzenden öffentlichen Straßen, auch wenn dies nicht
gesondert in den Leistungspositionen vermerkt ist.

**04.1 Oberboden abtragen laden fördern aufsetzen 0,5km BG4a OU Abtrag-H 10-20cm**
STLB-Bau 2025-10 003
Oberboden, profilgerecht abtragen, laden, fördern und
auf Miete
setzen, Förderweg bis 0,5 km, Bodengruppe 4a DIN 18915
(bindig, sandig), eine Bodengruppe, Bodengruppe 1 OU
DIN
18196 (Schluff mit organischen Beimengungen oder
organogener Schluff), Abtragshöhe über 10 bis 20 cm,
Mengenermittlung nach Aufmaß an der Entnahmestelle.
Menge: 770,000 m2

**04.2 Oberboden/Waldboden entlang Wegeneubau abtragen**
Waldboden (Oberboden) entlang Wegeneubau, profilgerecht
abtragen/abschieben, aufnehmen und seitlich neben
Baufläche
Wegeneubau am Baufeldrand wegebegleitend als Miete
setzen,
Bodengruppe 3a DIN 18915 (schwach bindig, sandig), eine
Bodengruppe, Bodengruppe 1 OU DIN 18196 (schluffiger
Sand
mit organischen Beimengungen), Abtragshöhe über 20 bis
40
cm, Mengenermittlung nach Aufmaß an der Entnahmestelle.
Menge: 2200,000 m²

**04.3 Boden Verkehrsfläche lösen fördern lagern 1km Abtrag-T 0,5m SE SU**
STLB-Bau 2025-10 002
Boden für Verkehrsflächen, nach Abtrag des Oberbodens,
profilgerecht lösen, fördern und lagern, Förderweg bis
1 km,
Abfall ist nicht gefährlich, ohne Festlegung eines
Zuordnungskriteriums LAGA/DepVO/EBV/RuVA, Abtragtiefe
bis
0,5 m,
Homogenbereich 1, mit 2 Bodengruppen, Bodengruppe 1 SE
DIN 18196 (enggestufter Sand), Bodengruppe 2 SU DIN
18196
(Sand-Schluff-Gemisch), Tiefe oberer Horizont des
Homogenbereiches von 0 m, Tiefe unterer Horizont des
Homogenbereiches bis 1 m,
Baumaßnahme der Geotechnischen Kategorie 2 DIN 4020,
Kornverteilungsbereich DIN EN ISO 17892-4:
- Massenanteile Ton unterer Wert '0' %,
- Massenanteile Ton oberer Wert '3' %,
- Massenanteile Schluff unterer Wert '0' %,
- Massenanteile Schluff oberer Wert '3' %,
- Massenanteile Sand unterer Wert '3' %,
- Massenanteile Sand oberer Wert '93' %,
- Massenanteile Kies unterer Wert '93' %,
- Massenanteile Kies oberer Wert '100' %,
- Massenanteil Steine DIN EN ISO 14688-1 (Co) unterer
Wert
'0' %,
- Massenanteil Steine DIN EN ISO 14688-1 (Co) oberer
Wert '5'
%,
- Feuchtdichte Boden DIN EN ISO 17892-2 oder DIN
18125-2
über 1800 bis 2000 kg/m3,
- Wassergehalt bis 5 %,
- Lagerungsdichte locker bis mitteldicht,
- Organischer Masseanteil DIN 18128 bis 3 %,
Mengenermittlung nach Aufmaß an Abtragprofilen.
Menge: 784,000 m3

**04.4 Auffüllung Verkehrsfläche lösen fördern lagern 0,5km Abtrag-T 0,7m SE SU**
STLB-Bau 2025-10 002
Auffüllung für Verkehrsflächen, nach Abtrag des
Oberbaus,
profilgerecht lösen, fördern und lagern, Förderweg bis
0,5 km,
Abfall ist nicht gefährlich, ohne Festlegung eines
Zuordnungskriteriums LAGA/DepVO/EBV/RuVA, Abtragtiefe
bis
0,7 m,
Homogenbereich 1, mit 2 Bodengruppen, Bodengruppe 1 SE
DIN 18196 (enggestufter Sand), Bodengruppe 2 SU DIN
18196
(Sand-Schluff-Gemisch), Tiefe oberer Horizont des
Homogenbereiches von 0 m, Tiefe unterer Horizont des
Homogenbereiches bis 1 m,
Baumaßnahme der Geotechnischen Kategorie 2 DIN 4020,
Kornverteilungsbereich DIN EN ISO 17892-4:
- Massenanteile Ton unterer Wert '0' %,
- Massenanteile Ton oberer Wert '3' %,
- Massenanteile Schluff unterer Wert '0' %,
- Massenanteile Schluff oberer Wert '3' %,
- Massenanteile Sand unterer Wert '3' %,
- Massenanteile Sand oberer Wert '93' %,
- Massenanteile Kies unterer Wert '93' %,
- Massenanteile Kies oberer Wert '100' %,
- Massenanteil Steine DIN EN ISO 14688-1 (Co) unterer
Wert
'0' %,
- Massenanteil Steine DIN EN ISO 14688-1 (Co) oberer
Wert '5'
%,
- Feuchtdichte Boden DIN EN ISO 17892-2 oder DIN
18125-2
über 1800 bis 2000 kg/m3,
- Wassergehalt bis 5 %,
- Lagerungsdichte locker bis mitteldicht,
- Organischer Masseanteil DIN 18128 bis 3 %,
Mengenermittlung nach Aufmaß an Abtragprofilen.
Menge: 30,000 m3

**04.5 Betonrecycling Verkehrsfläche lösen fördern lagern 0,5km Abtrag-T 0,5m SE SU**
Tragschicht aus Betonrecycling für Verkehrsflächen,
ab Geländeoberkante, Körnung 0/32 bis 0/64 mm,
profilgerecht lösen, fördern und lagern, Förderweg bis
0,5 km,
Abfall ist nicht gefährlich, ohne Festlegung eines
Zuordnungskriteriums LAGA/DepVO/EBV/RuVA,
Abtragtiefe bis 0,5 m,
Lagerungsdichte mitteldicht bis fest, Mengenermittlung
nach
Aufmaß an Abtragprofilen.
Menge: 330,000 m3

**04.6 Auffüllung Einzelfundament lösen laden fördern lagern 0,5km T bis 1,25m SE SU**
STLB-Bau 2025-10 002
Auffüllung für Einzelfundament, nach Abtrag des
Oberbaus,
profilgerecht lösen, laden, fördern, lagern, Förderweg
bis 0,5
km, Abfall ist nicht gefährlich, nicht
schadstoffbelastet, ohne
Festlegung eines Zuordnungskriteriums
LAGA/DepVO/EBV/RuVA, mit Behinderung durch Versorgungs-
und Entsorgungsleitungen, Sicherung wird gesondert
vergütet,
Aushubtiefe bis 1,25 m,
Homogenbereich 1, mit 2 Bodengruppen, Bodengruppe 1 SE
DIN 18196 (enggestufter Sand), Bodengruppe 2 SU DIN
18196
(Sand-Schluff-Gemisch), Tiefe oberer Horizont des
Homogenbereiches von 0 m, Tiefe unterer Horizont des
Homogenbereiches bis 1 m,
Baumaßnahme der Geotechnischen Kategorie 2 DIN 4020,
Kornverteilungsbereich DIN EN ISO 17892-4:
- Massenanteile Ton unterer Wert '0' %,
- Massenanteile Ton oberer Wert '3' %,
- Massenanteile Schluff unterer Wert '0' %,
- Massenanteile Schluff oberer Wert '3' %,
- Massenanteile Sand unterer Wert '3' %,
- Massenanteile Sand oberer Wert '93' %,
- Massenanteile Kies unterer Wert '93' %,
- Massenanteile Kies oberer Wert '100' %,
- Massenanteil Steine DIN EN ISO 14688-1 (Co) unterer
Wert
'0' %,
- Massenanteil Steine DIN EN ISO 14688-1 (Co) oberer
Wert '5'
%,
- Feuchtdichte Boden DIN EN ISO 17892-2 oder DIN
18125-2
über 1800 bis 2000 kg/m3,
- Wassergehalt bis 5 %,
- Lagerungsdichte locker bis mitteldicht,
- Organischer Masseanteil DIN 18128 bis 3 %,
Mengenermittlung nach Aufmaß an der Entnahmestelle.
Menge: 11,000 m3

**04.7 Auffüllung Suchgraben lösen laden fördern lagern 0,5km teilgeböschte Wände Sohlen-B 0,8-0,9m T bis 1,75m SE SU**
STLB-Bau 2025-10 002
Auffüllung für Suchgraben ab Geländeoberfläche
profilgerecht
lösen, laden, fördern, lagern, Förderweg bis 0,5 km,
Abfall ist
nicht gefährlich, ohne Festlegung eines
Zuordnungskriteriums
LAGA/DepVO/EBV/RuVA, mit teilgeböschten Wänden DIN
4124, Sohlenbreite über 0,8 bis 0,9 m, Aushubtiefe bis
1,75 m,
Homogenbereich 1, mit 2 Bodengruppen, Bodengruppe 1 SE
DIN 18196 (enggestufter Sand), Bodengruppe 2 SU DIN
18196
(Sand-Schluff-Gemisch), Tiefe oberer Horizont des
Homogenbereiches von 0 m, Tiefe unterer Horizont des
Homogenbereiches bis 1 m,
Baumaßnahme der Geotechnischen Kategorie 1 DIN 4020,
- Massenanteil Steine DIN EN ISO 14688-1 (Co) unterer
Wert
'0' %,
- Massenanteil Steine DIN EN ISO 14688-1 (Co) oberer
Wert '5'
%,
- Lagerungsdichte locker bis mitteldicht,
Mengenermittlung nach
Aufmaß an der Entnahmestelle.
Menge: 5,000 m3

**04.8 Zulage Boden/Auffüllung lösen von Hand, Saugbagger**
Zulage zu Positionen Boden/Auffüllung lösen, laden,
fördern,
lagern, Förderweg bis 0,5 km
für Arbeiten von Hand oder Saugbagger,
Boden/Auffüllung, der aus besonderen Gründen nicht
maschinell gelöst werden kann, von Hand oder mit
Saugbagger
lösen und aus Baugrube fördern.
Nur auf besondere Anordnung des AG oder Anforderungen
der Medienträger bei querenden Medien oder Nähe zu
baulichen Anlagen.
Menge: 10,000 m3

### Titel 05 Gewässerverrohrung

*Hinweis*
Vorbemerkung

Im vorliegenden Leistungsverzeichnis ausgeschriebenes
Transportieren und Fördern von Abbruchgut, Aushub,
Boden,
Materialien und Stoffen umfasst immer den Transport
über die
angrenzenden öffentlichen Straßen, auch wenn dies nicht
gesondert in den Leistungspositionen vermerkt ist.

**05.1 Graben räumen Vegetation**
Graben räumen, Breite der Sohle über 1,8 bis 2,0 m,
Grabentiefe über 1,25 bis 1,50 m, Neigung der Böschung
1:1,
roden/beräumen, abbrechen, aufnehmen und laden der
Vegetation in Wassergraben, Vegetation einschließlich
oberster
Bodenschicht,
Bodengruppe 1 OU DIN 18196 (Schluff mit organischen
Beimengungen oder organogener Schluff),
Räumgut direkt laden, auf LKW des AN laden,
transportieren,
entsorgen, Vergütung der Entsorgung übernimmt AN,
Abfall ist
nicht gefährlich, nicht schadstoffbelastet,
Abfallschlüssel nach
AVV (Abfallverzeichnis-Verordnung) Abfallschlüssel
nach AVV
(Abfallverzeichnis-Verordnung) 200201 biologisch
abbaubare
Abfälle, zum Lager oder zur Anlage nach Wahl des AN.
Menge: 120,000 m²

**05.2 Boden Wassergraben lösen fördern lagern 1km Abtrag-T 1,25m OU F**
Boden profilgerecht lösen, fördern und lagern für
Grabenverrohrung, Ausheben vorhandener Wassergraben bis
1,50 m Tiefe bzw. bis zum Erreichen tragfähiger
Bodenhorizonte sowie zur Herstellung der
Aufstandsfläche
Fangedamm,
Breite Wassergraben an OK Böschung bis 5m, Tiefe bis
1,50m,
Abfall ist nicht gefährlich, ohne Festlegung eines
Zuordnungskriteriums LAGA/DepVO/EBV/RuVA, Abtragtiefe
bis
1,25 m,
Homogenbereich 1, mit 2 Bodengruppen, Bodengruppe 1 OU
DIN 18196 (Schluff mit organischen Beimengungen oder
organogener Schluff), Bodengruppe 2 F DIN 18196
(Faulschlamm, Mudde), Tiefe oberer Horizont des
Homogenbereiches von 0 m, Tiefe unterer Horizont des
Homogenbereiches bis 2 m, Förderweg bis 1 km,
Baumaßnahme der Geotechnischen Kategorie 1 DIN 4020,
- Konsistenz DIN EN ISO 14688-1 fest, Mengenermittlung
nach
Aufmaß an Abtragprofilen.
Menge: 31,000 m3

**05.3 Fangedamm aus BigBags herstellen**
Fangedamm aus BigBags herstellen
BigBags Mindestvolumen 1 m³, Füllung aus Kiessand,
liefern und als Fangedamm versetzen,
Liefern und Einbau einer Kunststoffdichtungsbahn
entsprechend
" Richtlinien für bautechnische Maßnahmen in
Wassergewinnungsgebieten (R iStWag) ".
Dicke 2 mm, auf je einer Seite Fangedamm einbauen,
mindestens 50 cm unter und über BigBags führen,
Höhe Fangedamm bis 2,00 m,
nach Beendigung Baumaßnahme entfernen und auf Kosten
des
AN entsorgen oder Nachnutzung zuführen.
Ausführung in zwei räumlich getrennten Fangedämmen,
Abgerechnet wird die Ansichtsfläche des Fangedamms.
Menge: 12,000 m²

**05.4 Liefern und Einbau von Sandsäcken zur Abdeckung/ Sicherung**
Liefern und Einbau von Sandsäcken zur Abdeckung/
Sicherung
der Kunststoffdichtungsbahn auf Oberseite der BigBags,
Länge
mind. 40 cm, einreihig mit Längsseite aneinander
verlegen,
Sandsäcke mit Sand gefüllt und verschlossen, liefern,
verlegen,
vorhalten und rückbauen/entsorgen.
Menge: 8,000 m

**05.5 Wasserhaltung offene Baugrube**
Wasserhaltung in Baugrube offener Bauweise bzw. Graben,
für Niederschlagswasser und anstehendes
Schichten-/Sickerwasser,
für ausgeschriebene Baugrube Gewässerverrohrung,
Tiefe bis 2,50 m,
in Abschnitten mit Umsetzen der Wasserhaltung,
Wasserhaltung nach Wahl des AN einschließlich aller
Leitungen, Kanäle, Geräte, Materialien und Arbeiten,
aufbauen, vorhalten, betreiben, warten, umsetzen und
beräumen.
Pumpensumpf herstellen Tiefe bis 1,00 m, Füllung
Pumpensumpf mit Kies 8/32 mit allseitiger
Vliesummantelung,
einschließlich aller erforderlichen Pumpen, Saugkorb,
Leitungen bis zur Auslaufstelle und Leitungsfixierung.
Entfernung Wasserhaltung bis Einleitstelle Wasser bis
100 m. Einschließlich mehrfaches Herstellen der
Pumpensümpfe, Umsetzen der Anlage und aller
erforderlichen Erdarbeiten.
Vorhaltezeit für gesamte Bauzeit der Baugruben- und
Erdarbeiten bzw. Gewässerverrohrung.
Menge: 1,000 Stk

**05.6 Untergrund verbessern verdichten Graben D 15cm Schotter 32/56**
Untergrund für Grabenverrohrung verbessern und
verdichten,
Verformungsmodul mind. EV2 45 MPa, Verdichtungsgrad
mind.
DPr 0,95, für Gräben, Schichtdicke 15 cm, mit
Körnungsstoff
natürliches Mineralgemisch/Gesteinsbruch aus Schotter
32/56mm, liefern und einbauen.
Menge: 27,000 m2

**05.7 Planum Graben Abweichung +/-2cm in Streifen B 1m**
STLB-Bau 2025-10 002
Planum herstellen, für Gräben, zulässige Abweichung
von der
Sollhöhe +/- 2 cm, in Streifen, Streifenbreite 1 m.
Menge: 36,000 m2

**05.8 FSS DPr1 EV2 80MPa 0/45 D 20-30cm**
STLB-Bau 2025-10 080
Frostschutzschicht, Verdichtungsgrad mind. DPr 1,
Verformungsmodul auf der Oberfläche mind. EV2 80 MPa,
aus
Baustoffgemisch für Frostschutzschicht, natürliche
Gesteinskörnung TL Gestein, Körnung 0/45, Schichtdicke
über
20 bis 30 cm, wasserdurchlässig, kf größer gleich 5 x
10 hoch
minus 5 m/s, Arbeiten mit Gerät, abgerechnet wird nach
Auftragprofilen.
Menge: 12,000 m3

**05.9 Abwasserkanal Beton Typ2 KW-M DN600 L 2m C40/50 XA2 Kompressionsdichtung Graben abgeböscht Bettung Typ1 Bettungs-D 20cm Beton unbew. ob.Schicht Beton unbew. T 1,25-1,75m**
Abwasserkanal aus Betonrohren DIN EN 1916 und DIN V
1201,
Typ 2, Kreisquerschnitt wandverstärkt ohne Fuß mit
Muffe, DN
600, Baulänge 2 m, Festigkeitsklasse C 40/50,
Expositionsklasse XA2 (Betonkorrosion durch chemisch
mäßig
angreifende Umgebung und Wasserbauwerke),
Rohrverbindung
als Kompressionsdichtung aus Elastomeren mit dichter
Struktur
DIN EN 681-1 und DIN 4060, Verlegung DIN EN 1610 in
vorh.
geböschtem Graben, einschl. Bettung Typ 1, Dicke der
unteren
Bettungsschicht mind. 20 cm, aus unbewehrtem Beton,
obere
Bettungsschicht aus unbewehrtem Beton, Betongüte
Bettung C
25/30 XF1, Grabentiefe über 1,25 bis 1,75 m.
Menge: 12,000 m

**05.10 Betonböschungsstück C40/50 XA2 DN600 Neigung 1:1**
Böschungsstück aus Beton, Festigkeitsklasse C 40/50,
Expositionsklasse XA2 (Betonkorrosion durch chemisch
mäßig
angreifende Umgebung und Wasserbauwerke),
Kreisquerschnitt, DN 600, Neigungsverhältnis 1:1.
Anschluss mit Spitzende
Baulänge nach örtlichem Erfordernis ca 2,25m.
einschl. Bettung Typ 1, Dicke der unteren
Bettungsschicht mind.
20 cm, aus unbewehrtem Beton, obere Bettungsschicht aus
unbewehrtem Beton, Betongüte Bettung C 25/30 XF1,
Menge: 1,000 St

**05.11 Betonböschungsstück C40/50 XA2 DN600 Neigung 1:1**
Böschungsstück aus Beton, Festigkeitsklasse C 40/50,
Expositionsklasse XA2 (Betonkorrosion durch chemisch
mäßig
angreifende Umgebung und Wasserbauwerke),
Kreisquerschnitt, DN 600, Neigungsverhältnis 1:1.
Anschluss mit Muffe
Baulänge nach örtlichem Erfordernis ca 2,25m.
einschl. Bettung Typ 1, Dicke der unteren
Bettungsschicht mind.
20 cm, aus unbewehrtem Beton, obere Bettungsschicht aus
unbewehrtem Beton, Betongüte Bettung C 25/30 XF1,
Menge: 1,000 St

**05.12 Sohlausbildung im Stahlbetonrohr**
Sohlausbildung im Stahlbetonrohr
Frostbeständiges Mineralgemisch 0/16 mm
im Stahlbetonrohr DN 600 verlegen.
Dicke ca. 2-3 cm.
Menge: 16,500 m

**05.13 Graben und Leitungszone hinterfüllen mit Gerät D 30-50cm Boden liefern GU SU**
Gräben und Leitungszone DIN EN 1610 und ATV DVWK A 127
profilgerecht hinterfüllen und verdichten, DPr mind.
97%,
Arbeiten mit Gerät, Schichtdicke über 30 bis 50 cm,
Gesamtdicke bis 1,75 m, Boden liefern, mit 2
Bodengruppen,
Bodengruppe 1 GU DIN 18196 (Kies-Schluff-Gemisch),
Bodengruppe 2 SU DIN 18196 (Sand-Schluff-Gemisch).
Menge: 81,000 m3

**05.14 Böschungsstück Stahlbetonrohr DN 600 Naturstein umpflastern**
Böschungsstück Stahlbetonrohr DN 600 umpflastern
Natursteinpflaster liefern und profilgerecht als
allseitige
Einfassung um Böschungsstück einschl.
Bachsohlenbefestigung einbauen. Breite mindestens
3-reihig
und Mindestbreite 500 mm,
Kantenlänge der Natursteine: über 100 bis 300 mm
Steine bruchrauh, verwitterungs- und frostbeständig .
Bettung : Beton C 20/25 d = 20 cm
Bettung mit Schalung herstellen.
Fugen mit hydraulisch gebundenem Fugenmaterial
vollflächig
verschließen.
Material: Granit oder glw., kein Kalksteinmaterial.
Menge: 7,000 m²

**05.15 Steinsicherung Uferbefestigung Schotter Granit D 30cm**
STLB-Bau 2025-10 003
Sicherung mit Steinen, als Uferbefestigung im Sohl- und
Böschungsbereich, aus Schotter, Gesteinsart Granit,
Körnung
32/63, auf Planum, Einbaudicke 30 cm.
Menge: 9,000 m2

**05.16 Anschluss Verrohrung an Gewässer hinterfüllen und als**
Anschluss Verrohrung an Gewässer hinterfüllen und als
Grabenböschung im Neigungsverhältnis 1:1 bis 1:3
profilieren
und verdichten, Übergang zu Bestandsgraben herstellen,
Schichtdicke über 30 bis 50 cm, Gesamtdicke bis 1,25 m,
Boden liefern, mit 2 Bodengruppen, Bodengruppe 1 GU DIN
18196 (Kies-Schluff-Gemisch), Bodengruppe 2 SU DIN
18196
(Sand-Schluff-Gemisch).
Menge: 18,000 m3

**05.17 Oberboden liefern auftragen BG3a SU D 10-20cm**
STLB-Bau 2025-10 003
Oberboden, liefern, profilgerecht auftragen,
Bodengruppe 3a
DIN 18915 (schwach bindig, sandig), eine Bodengruppe,
Bodengruppe 1 SU DIN 18196 (Sand-Schluff-Gemisch),
Neigung Auftragsfläche 1:2 bis 1:1, Auftragsdicke über
10 bis
20 cm, Mengenermittlung nach Aufmaß an der
Auftragstelle.
Menge: 40,000 m2

**05.18 Feinplanum Rasenfläche BG4a GU 1:2-1:1**
STLB-Bau 2025-10 003
Feinplanum für Rasenfläche, zulässige Abweichung von
der
Ebenheit bei 4 m 3 cm/bei 2 m 2 cm (Kategorie 4) DIN
18917,
Anschlüsse an Kanten, Wege- und Platzbeläge 2 cm
tiefer,
Steine von mehr als 5 cm Durchmesser und schwer
verrottbare
Pflanzenteile ablesen, anfallende Stoffe zur Abfuhr
auf Haufen
setzen, Bodengruppe 4a DIN 18915 (bindig, sandig), eine
Bodengruppe, Bodengruppe 1 GU DIN 18196
(Kies-Schluff-Gemisch), Neigung der Fläche 1:2 bis
1:1, lotrecht
gemessene Böschungshöhe 2 m.
Menge: 40,000 m2

**05.19 Böschungssicherung Gewebe Jute 300-400g/m2 Nadelholzpflöcke L 25cm 2-3St/m2**
STLB-Bau 2025-10 003
Böschungssicherung als Erosionsschutz, aus Gewebe aus
Jute,
Flächenmasse über 300 bis 400 g/m2, Überlappungsbreite
mind. 20 cm, Düngemittelmenge ca. 30 g/m2, Befestigung
mit
Nadelholzpflöcken, Länge 25 cm, Menge 2 bis 3 Stück/m2,
Neigung der Böschung über 1:2.
Menge: 30,000 m2

**05.20 Rasen gebietseigen Nass-Ansaat SDK RSM Regio RSM7.3 UG01 10g/m2 organ.Dünger 300g/m2 8+4+2(+0) Langzeit-N 100% Zellulose 40g/m2**
STLB-Bau 2025-10 003
Rasen ansäen mit gebietseigenem Saatgut als Nass-Ansaat
DIN 18918, Saatverfahren SDK (Saatgut mit Düngemittel
und
Kleber) DIN 18918, Regiosaatgutmischung, RSM Regio 7.3
Landschaftsrasen - Feuchtlagen, Ursprungsgebiet UG 01
Nordwestdeutsches Tiefland, Aussaatmenge 10 g/m2,
organischer Dünger, Menge ca. 300 g/m2, Nährstoffgehalt
N+P2O5+K2O(+MgO) 8+4+2(+0) mit Langzeit N-Anteil 100 %,
Zellulose, mind. 95 % TM, Menge ca. 40 g/m2, Neigung
der
Fläche steiler als 1:2, lotrecht gemessene
Böschungshöhe 2 m,
Nachweis der Stoffe durch Vorlage von Lieferscheinen
bzw.
Wiegekarten.
Menge: 40,000 m2

**05.21 Sicherung einer querenden Leitung bei Aushub**
Sicherung (Aufhängung/Stabilisierung/Schienung)
einer querenden Leitung bei Boden- und Grabenaushub,
Wasser-, Abwasser-, Regenwasserleitung,
über DN 40 bis DN 315, die für die Dauer der Arbeiten
in Betrieb bleiben muss, Leitungen in Teillängen.
Länge der einzelnen Sicherungsstrecken über 2 bis 4 m,
Hiermit werden alle Arbeitsleistungen, Maßnahmen und
Materialien zur Sicherung abgegolten.
Menge: 5,000 m

**05.22 Abfangung eines Kabels/Kabelbündels herstellen.**
Abfangung eines Kabels/Kabelbündels herstellen.
Das in der Baugrube verlaufende Kabel/Kabelbündel
entsprechend den Schutzvorschriften vorsichtig
freilegen, bei
Bedarf aus dem Baubereich legen, abfangen, während der
Bauzeit vor Beschädigung sichern und beim Verfüllen der
Baugrube fachgerecht verlegen einschließlich Bettung
aus Sand
Fehlende Abdecksteine und Kabelmarkierungen/
Warnbänder etc. sind zu ersetzen.
Als Zulage zu den Rohr- und Kanalgrabenpositionen.
Zusammenliegende Leitungen auf 1,0 m Breite werden
als 1 Stk pro 1 Meter abgerechnet.
Menge: 5,000 m

**05.23 Schachtabdeck. anpassen höher setzen Beton C12/15 Schalung 5-10cm**
STLB-Bau 2025-10 080
Schachtabdeckung anpassen, aus Gusseisen mit
Betonfüllung,
höher setzen, mit Beton C 12/15 einschl. Schalung,
verlegen in
Mörtel M 10, Höhenänderung über 5 bis 10 cm, Fugen
werden
gesondert vergütet.
Menge: 1,000 St

**05.24 Auflagering waager. Betonfertigteil Weite 625mm H 60mm**
STLB-Bau 2025-10 009
Auflagering, zum Einbau in waagerechte Oberfläche,
Betonfertigteil (AR-V) DIN EN 1917, DIN 4034-1, Typ 2,
lichte
Weite 625 mm, Bauhöhe 60 mm.
Menge: 2,000 St

**05.25 Auflagering waager. Betonfertigteil Weite 625mm H 100mm**
STLB-Bau 2025-10 009
Auflagering, zum Einbau in waagerechte Oberfläche,
Betonfertigteil (AR-V) DIN EN 1917, DIN 4034-1, Typ 2,
lichte
Weite 625 mm, Bauhöhe 100 mm.
Menge: 2,000 St

### Titel 06 Straßen- und Wegebau

*Hinweis*
Für alle Pflasterflächen und begehbaren Oberflächen
sind die
Anforderungen zur Rutschfestigkeit von einem
Rutschwiderstand von R11 oder einem SRT-Wert min. 35 zu
gewährleisten. Dies gilt für alle Oberflächen, die
fußläufig
betreten werden.

**06.1 Plattendruckversuch nach DIN 18134**
Plattendruckversuch nach DIN 18134 für Kontrollprüfung nach Angabe des AG durchführen
auf Planum, Frostschutzschicht und Tragschicht ohne
Bindemittel, einschl. Bereitstellung sämtlicher Geräte
und
Gegengewicht mit Auswertung und Darstellung der
Messergebnisse.
Menge: 12,000 Stk

**06.2 Verbesserung Unterbau Verkehrsflächen D 20cm**
Bodenverbesserung/ Bodenaustausch in Verkehrsflächen,
zur
Verbesserung Unterbau, Material liefern und einbauen,
einschl. Stoffe verdichten,
Baustoffgemisch/Mineralstoffgemisch
für Schichten aus frostunempfindlichen Stoffen,
Schotter-Splitt-Gemisch, Körnung 0/45,
Wichte DIN EN 1991-1-1 24 kN/m3,
Verformungsmodul mind. EV2 45 MPa.,
Einbaudicke bis 20cm, Verdichtung auf DPr > 95%,
Mengenermittlung nach Aufmaß.
Menge: 40,000 m3

*Hinweis*

**06.3 Planum Abweichung +/-2cm EV2 45MPa**
STLB-Bau 2025-10 002
Planum herstellen, zulässige Abweichung von der
Sollhöhe +/- 2
cm, Verformungsmodul mind. EV2 45 MPa.
Menge: 3540,000 m2

**06.4 Geotextil Gewebe-Maschenware Robusth.-kl.3 Überlappungs-B 20cm**
Schicht aus Geotextilien, Gewebe- und Maschenware,
gemäß
FGSV-Merkblatt über die Anwendung von Geokunststoffen
im
Erdbau des Straßenbaues (M Geok E),
Geotextilrobustheitsklasse 3, Masse min. 300 g/m2,
Höchstzugkraft min. 150 kN/m, mechanische
Filterwirksamkeit
(O90) mind. 0,2 bis 0,25 mm wirksame Öffnungsweite,
hydraulische Filterwirksamkeit kv größer gleich 1 x 10
hoch
minus 4 m/s, Dränleistung mind. 0,1 l/s x m, Einbau in
Verkehrsfläche, Überlappungsbreite mind. 20 cm,
Einbau auf Planum, Überstand seitlich um ungebundene
Tragschicht hochführen bis Mitte Bankettdeckung,
Abrechnung in der Abwicklung der Bearbeitungsflächen.
Menge: 4225,000 m2

**06.5 komb STS/FSS ländl. Weg DPr1 EV2 120MPa 0/32 D 30cm mit Gerät**
kombinierte Frostschutz-/Schottertragschicht ZTV LW, in
ländlichen Wegen, Verdichtungsgrad mind. DPr 1,
Verformungsmodul auf der Oberfläche mind. EV2 120 MPa,
Ungleichförmigkeitszahl U mind. 13, aus
Baustoffgemisch für
Schottertragschicht, natürliche Gesteinskörnung TL
Gestein,
Körnung 0/32, Schichtdicke über 25 bis 30 cm,
wasserdurchlässig, kf größer gleich 5 x 10 hoch minus
5 m/s,
Rand mit Neigung 1:1,5, abgerechnet wird die für diese
Schicht
geforderte Breite bis zur Mitte der Randausbildung,
bgerechnet
wird nach Auftragprofilen, Arbeiten mit Gerät.
Menge: 1305,000 m3

**06.6 Dynamische Schicht, Körnung 0/16 mm, liefern und einbauen**
Dynamische Schicht für wassergebundene Wege und Plätze,
aus Baustoffgemisch für dynamische Schicht für
wassergebundene Wege, ohne RC-Baustoffe und industriell
hergestellte Gesteinskörnungen, nach FLL Fachbericht
wassergebundene Wege,
Körnung 0/16,
Schichtdicke 70 mm
Material: Splitt-Sand-Gemisch,
Farbton: grau,
Oberflächenscherfestigkeit > 50 kN/m² nach DIN 18035-5,
Verdichtungsgrad mind. DPr 97%,
Verformungsmodul mind. 80 MN/m²,
Wasserdurchlässigkeit 1,0 x 10-5 m/s,
Wasserkapazität mind. 15 Vol.% nach DIN 18035-4,
frei Baustelle liefern und in feuchtem Zustand
(Einbauwassergehalt = 0,5 - 0,7 Wpr)
gleichmäßig und profilgerecht aufbringen und mit einer
1-2 to Walze, ggf. unter Wasserzugabe, statisch
verdichten.
Dachgefälle ausbilden,
Ebenheit 15 mm/4 m Latte.
zulässige Abweichung von der Nennhöhe +/- 15 mm.
Menge: 2438,000 m2

**06.7 Deckschicht ohne Bindemittel, Körnung 0/8 mm, liefern und einbauen**
Deckschicht ohne Bindemittel  FLL Fachbericht
wassergebundene Wege, aus Baustoffgemisch für
Deckschichten ohne Bindemittel
Körnung 0/8 mm, Farbton grau,
Material: Splitt-Sand-Gemisch,
ohne RC-Baustoffe und industriell hergestellte
Gesteinskörnungen,
frei Baustelle liefern, erdfeucht einbauen und
statisch verdichten, einschl. Fertigstellungspflege
(2-6 Wochen)
nach FLL-FB durch Wässern sowie mehrmaligem Walzen bis
zur erf. Verfestigung der Deckschicht, in Wege und
Platzflächen, in mehreren Teilflächen, Dicke in
verdichtetem
Zustand: 4 cm,
Wasserdurchlässigkeit Kf größer gleich 5 x 10 hoch
minus 5
m/s,  Unebenheiten der Oberfläche auf 4 m Meßstrecke
nicht
größer als 10 mm,
Dachgefälle ausbilden,
zulässige Abweichung von der Sollhöhe 10 mm
Verdichtungsgrad und Verformungsmodul müssen den
geforderten Werten der Tragschicht entsprechen und
nachgewiesen werden.
Menge: 2275,000 m2

**06.8 Bankett Vegetationstragschicht Schotterrasen D 10cm**
Vegetationstragschicht für Schotterrasen, in Banketten,
Gemisch aus 65 Vol.-% Mineralgemisch, Körnung 0/32,
25 Vol.-% Sand, Körnung 0/2, 10 Vol.-% Oberboden,
Bodengruppe 2a DIN 18915 (nicht bindig, sandig),
Boden liefern, Schichtdicke 10 cm, Tragfähigkeit EV2
mind. 60
MPa, zulässige Abweichung von der Nennhöhe +/- 20 mm,
zulässigeAbweichung von der Ebenheit bei 4 m 3 cm/bei
2 m 2
cm (Kategorie 4) DIN 18917.
Zertifiziertes regionales Saatgut
'Schotterrasenmischung`
Saatgutmenge 10 g/m2.' ausbringen und Fläche leicht
andrücken.bAnschluss bündig an benachbarten Flächen.
Menge: 650,000 m2

*Hinweis*

**06.9 Vegetationstragschicht Schotterrasen Gemisch D 20cm**
STLB-Bau 2025-10 003
Vegetationstragschicht für Schotterrasen, in Stand- und
Bewegungsflächen für Feuerwehr- und Rettungsfahrzeuge,
Gemisch nach FLL-Richtlinie - Begrünbare
Flächenbefestigungen, Schichtdicke 20 cm,
Tragfähigkeit EV2
mind. 45 bis max. 60 MPa, zulässige Abweichung von der
Nennhöhe +/- 30 mm, zulässige Abweichung von der
Ebenheit
bei 4 m 3 cm/bei 2 m 2 cm (Kategorie 4) DIN 18917.
Menge: 112,000 m2

**06.10 komb STS/FSS FW-Fläche DPr1 EV2 120MPa 0/32 D 20cm mit Gerät**
kombinierte Frostschutz-/Schottertragschicht in
Feuerwehrflächen, Verdichtungsgrad mind. DPr 1,
Verformungsmodul auf der Oberfläche mind. EV2 120 MPa,
Ungleichförmigkeitszahl U mind. 13, aus
Baustoffgemisch für
Schottertragschicht, natürliche Gesteinskörnung TL
Gestein,
Körnung 0/32, Schichtdicke 20 cm, wasserdurchlässig, kf
größer gleich 5 x 10 hoch minus 5 m/s, Rand mit
Neigung 1:1,5,
abgerechnet wird die für diese Schicht geforderte
Breite bis zur
Mitte der Randausbildung,  bgerechnet wird nach
Auftragprofilen, Arbeiten mit Gerät.
Menge: 23,000 m3

*Hinweis*

**06.11 Planum Abweichung +/-2cm EV2 45MPa**
STLB-Bau 2025-10 002
Planum herstellen, zulässige Abweichung von der
Sollhöhe +/- 2
cm, Verformungsmodul mind. EV2 45 MPa.
Menge: 42,000 m2

**06.12 FSS Bk1,0 DPr1 EV2 80MPa 0/45 D 15-20cm**
STLB-Bau 2025-10 080
Frostschutzschicht ZTV SoB-StB, Belastungsklasse RStO
12/24
Bk1,0, Verdichtungsgrad mind. DPr 1, Verformungsmodul
auf
der Oberfläche mind. EV2 80 MPa, aus Baustoffgemisch
für
Frostschutzschicht, natürliche Gesteinskörnung TL
Gestein,
Körnung 0/45, Schichtdicke über 15 bis 20 cm,
wasserdurchlässig, kf größer gleich 5 x 10 hoch minus
5 m/s,
Arbeiten mit Gerät, abgerechnet wird nach
Auftragprofilen.
Menge: 7,700 m3

**06.13 STS Bk1,0 DPr1 EV2 80MPa 0/45 D 15-20cm mit Gerät**
STLB-Bau 2025-10 080
Schottertragschicht ZTV SoB-StB, Belastungsklasse RStO
12/24 Bk1,0, Verdichtungsgrad mind. DPr 1,
Verformungsmodul
auf der Oberfläche mind. EV2 80 MPa,
Ungleichförmigkeitszahl
U mind. 13, aus Baustoffgemisch für
Schottertragschicht,
natürliche Gesteinskörnung TL Gestein, Körnung 0/45,
Schichtdicke über 15 bis 20 cm, wasserdurchlässig, kf
größer
gleich 5 x 10 hoch minus 5 m/s, Rand mit Neigung 1:1,5,
abgerechnet wird die für diese Schicht geforderte
Breite bis zur
Mitte der Randausbildung, abgerechnet wird nach
Auftragprofilen, Arbeiten mit Gerät.
Menge: 9,000 m3

**06.14 Pflasterdecke Betonpflaster L/B 200/100mm D 80mm Kante abgeschrägt grau Bk1,0 Bettung Brechsand-Splitt 0/5 D 4+/-1cm Brechsand-Splitt 0/5 einkehren einschlämmen B 4+/-2mm**
STLB-Bau 2025-10 080
Pflasterdecke, aus Pflastersteinen aus Beton, TL
Pflaster-StB,
ungebundene Bauweise, Tragschicht wird gesondert
vergütet,
Maße L/B 200/100 mm, Dicke 80 mm, max. Differenzen K,
Kante abgeschrägt, Horizontal-/Vertikalschenkel bis 2
mm, in
Reihen mit versetzten Fugen, Farbton grau,
Belastungsklasse
RStO 12/24 Bk1,0, befahrbar über 3,5 t, Bettung aus
Baustoffgemisch Körnung 0/5 aus natürlichen gebrochenen
Gesteinskörnungen (Brechsand-Splitt-Gemisch), TL
Pflaster-StB Kategorie GN, Dicke 4 +/- 1 cm,
Baustoffgemisch
für Fugen, Körnung 0/5 aus natürlichen gebrochenen
Gesteinskörnungen (Brechsand-Splitt-Gemisch) einkehren
und
einschlämmen, Fugenbreite 4 +/- 2 mm.
Menge: 20,000 m2

**06.15 Pflasterdecke Betonpflaster L/B 200/100mm D 80mm gebraucht seitl.lagernd grau Bk1,0 Bettung Brechsand-Splitt 0/5 D 4+/-1cm Brechsand-Splitt 0/5 einkehren einschlämmen B 4+/-2mm**
STLB-Bau 2025-10 080
Pflasterdecke, aus Pflastersteinen aus Beton,
ungebundene
Bauweise, Tragschicht wird gesondert vergütet, Maße L/B
200/100 mm, Dicke 80 mm, gebrauchte Steine, seitlich
lagernd,
in Reihen mit versetzten Fugen, Farbton grau,
Belastungsklasse
RStO 12/24 Bk1,0, befahrbar über 3,5 t, Bettung aus
Baustoffgemisch Körnung 0/5 aus natürlichen gebrochenen
Gesteinskörnungen (Brechsand-Splitt-Gemisch), TL
Pflaster-StB Kategorie GN, Dicke 4 +/- 1 cm,
Baustoffgemisch
für Fugen, Körnung 0/5 aus natürlichen gebrochenen
Gesteinskörnungen (Brechsand-Splitt-Gemisch) einkehren
und
einschlämmen, Fugenbreite 4 +/- 2 mm.
Menge: 20,000 m2

**06.16 Pflasterdecke anpassen schneiden T bis 10cm**
STLB-Bau 2025-10 080
Pflasterdecke anpassen durch Schneiden, Tiefe bis 10
cm.
Menge: 35,000 m

**06.17 Pflasterdecke anpassen auspflastern Mosaikpflaster grau B bis 20cm**
STLB-Bau 2025-10 080
Pflasterdecke anpassen, auspflastern mit
Mosaikpflaster im
Mörtelbett und mit Mörtelverfugung, Farbton grau,
Streifenbreite
bis 20 cm.
Menge: 3,000 m

**06.18 Betonbord TB8/25 grau Fundament Rückenstütze 2seitig C20/25 D 20cm B 15cm**
STLB-Bau 2025-10 080
Bordstein aus Beton, DIN EN 1340, Maße DIN 483, Form TB
8/25, Farbton grau, Witterungswiderstand D,
Abriebwiderstand
I, Biegezugfestigkeit T, Ausführung gemäß FGSV ZTV
Pflaster-StB und Ergänzung M RR, mit Fundament und
2-seitiger Rückenstütze aus Beton mit einer
Zusammensetzung
C 20/25 DIN 1045-2, Bettungsdicke 20 cm, Breite der
Rückenstütze 15 cm, Kurven mit geraden Bordsteinen
ausführen, Länge 500 mm, Fugen offen, mit
Bewegungsfugen
alle 8 m.
Menge: 35,000 m

**06.19 Betonbord Kurve R 1m TB8/25 grau Fundament Rückenstütze 2seitig C20/25 D 20cm B 15cm**
STLB-Bau 2025-10 080
Bordstein aus Beton als Kurvenstein, Radius 1 m,
Außenkurve
(konvex), DIN EN 1340, Maße DIN 483, Form TB 8/25,
Farbton
grau, Witterungswiderstand D, Abriebwiderstand I,
Biegezugfestigkeit T, Ausführung gemäß FGSV ZTV
Pflaster-StB und Ergänzung M RR, mit Fundament und
2-seitiger Rückenstütze aus Beton mit einer
Zusammensetzung
C 20/25 DIN 1045-2, Bettungsdicke 20 cm, Breite der
Rückenstütze 15 cm, Fugen offen, mit Bewegungsfugen
alle 8
m.
Menge: 3,000 m

**06.20 Bordsteinpassstück Bordstein Beton**
Bordsteinpassstück herstellen, Betonbordstein,
Dicke bis 10 cm, Höhe bis 30 cm,
DIN EN 1340, Maße DIN 483.
Menge: 20,000 St

**06.21 TS Asphalt Bk1,0 AC22TN Bindem. 70/100 D 12cm von Hand**
STLB-Bau 2025-10 080
Asphalttragschicht ZTV Asphalt-StB, Belastungsklasse
RStO
12/24 Bk1,0, Mischgutart AC 22 T N, natürliche
Gesteinskörnung TL Gestein, Bindemittel
Straßenbaubitumen
70/100 TL Bitumen-StB und DIN EN 12591, Schichtdicke 12
cm, Einbaudicke gemäß TPD-StB durch Messen an
Bohrkernen, die Kosten für die Entnahme der Bohrkerne
und
das Schließen der Bohrlöcher werden nicht gesondert
vergütet,
Rand mit Neigung 1:1, abgerechnet wird die für diese
Schicht
geforderte Breite bis zur Mitte der Randausbildung,
Einbau von
Hand.
Menge: 5,000 m2

**06.22 Bitumenh.Bindem. aufsprühen 0,15-0,25kg/m2 C60BP4-S frisch TS Asphalt**
STLB-Bau 2025-10 080
Bitumenhaltiges Bindemittel aufsprühen, ZTV
Asphalt-StB, 0,15
bis 0,25 kg/m2, polymermodifizierte Bitumenemulsion
C60BP4-S TL BE-StB und DIN EN 13808, ganzflächig, auf
frischen Asphalttragschichten.
Menge: 5,000 m2

**06.23 Asphaltbetondeckschicht Bk1,0 AC11DN D 4cm Bindem. 50/70 von Hand**
STLB-Bau 2025-10 080
Asphaltdeckschicht aus Asphaltbeton, ZTV Asphalt-StB,
Belastungsklasse RStO 12/24 Bk1,0, Mischgutart AC 11 D
N,
natürliche Gesteinskörnung TL Gestein, Schichtdicke 4
cm,
Bindemittel Straßenbaubitumen 50/70 TL Bitumen-StB und
DIN
EN 12591, auf die noch warme Oberfläche 0,5 bis 1 kg/m2
gebrochene Gesteinskörnung der Lieferkörnung 1/3
streuen,
einwalzen, nicht gebundene Stoffe abfegen, aufnehmen
und
entsorgen, Entsorgung wird gesondert vergütet, Einbau
von
Hand.
Menge: 5,000 m2

**06.24 Fuge herstellen ausräumen Deckschicht Asphaltbeton B 10mm T 40mm**
STLB-Bau 2025-10 080
Fuge ZTV Fug-StB in Asphaltschicht nachträglich mit
zwangsgeführtem Fugenschneider herstellen und
ausräumen,
Ausführung in der Deckschicht, aus Asphaltbeton,
Fugenbreite
10 mm, Fugentiefe 40 mm.
Menge: 8,000 m

**06.25 Fuge füllen Bit.-vergussmasse B 10mm T 40mm**
STLB-Bau 2025-10 080
Fuge ZTV Fug-StB in Asphaltschicht, Fugenspalt säubern
und
trocknen, Fugenwandung mit Voranstrichmittel
vorbehandeln,
Fugenraum randüberdeckend in 2 mm Dicke schließen und
mit
vorbituminiertem Sand, Körnung 1/3 abstreuen, mit
Bitumenvergussmasse TL Fug-StB füllen, Fugenbreite 10
mm,
Fugentiefe 40 mm.
Menge: 8,000 m

**06.26 Einfassung Natursteinpflaster Granit L/B/H 40/40/40mm Fundament Rückenstütze C16/20 D 20+/-2cm Pflasterfugenmörtel zementgeb. einbringen B 5+/-1mm**
Pflasterstreifen um Einbauten (Rohrpfosten,
Standrohren),
aus Steinpflaster, gebundene Bauweise,
Natursteinpflaster, TL
Pflaster-StB, Gesteinsart Granit, Farbton grau, Maße
L/B/H
40/40/40 mm, Dickenabweichung Klasse 0, Tragschicht
wird
gesondert vergütet, Fundament und einseitige
Rückenstütze
aus Beton mit einer Zusammensetzung C 16/20 DIN 1045-2,
Dicke 20 +/- 2 cm, Breite der Rückenstütze 10 +/- 2 cm,
zementgebundenen Pflasterfugenmörtel einbringen,
Farbton
Fugen grau, Fugenbreite 5 +/- 2 mm.
Menge: 2,000 m²

**06.27 Pflasterdecke anpassen Bruchkante herstellen T 10-20cm**
STLB-Bau 2025-10 080
Pflasterdecke anpassen durch Herstellen einer
Bruchkante,
Tiefe über 10 bis 20 cm.
Menge: 2,000 m

### Titel 07 Ausstattung

**07.1 Einzelfundament Beton**
Betonfundament als Einzelfundament für
Ausstattungselemente
und Geländer, räumlich und zeitlich getrennte
Herstellung von
mehreren Einzelfundamenten,
liefern und einbauen, bestehend aus Beton C20/25,
HxBxT ca. 0,40m x 0,40m x 0,60 m bis 0,70m x 0,70 m x
1,00
m, einschließlich Schalung,
Oberkante Fundament 5-10 cm unter Geländeoberkante,
Oberfläche leicht geneigt, frostfrei gegründet auf
Sauberkeitsschicht 0/32 mm Dicke 20 cm.
Menge: 3,000 m³

**07.2 Geländer/Absturzsicherung an Grabenböschung**
Geländer/Absturzsicherung an Grabenböschung
bestehend aus Pfosten und Obergurt aus
Kantholz 100x100 mm,
Knieholm Kantholz 70x70 mm, 45° gedreht und in Pfosten
eingelassen, Pfostenachsabstand 2.000 mm, Oberkante
Geländer über Gelände 1.100mm,
lichter Abstand Obergurt zu Knieholm 450 mm,
alle Holzverbindungen zimmermannsmäßig hergestellt,
Holzart Lärche gehobelt und geölt, Kanten gefast,
Pfosten auf Stützenfuß BP-H Stahl verzinkt mit
durchgängiger
Verschraubung, Abstand Pfostenunterkante zu Gelände
mind. 3
cm, Stützenfuß in Betonfundament eingelassen,
Betonfundament wird gesondert vergütet,
komplett herstellen, liefern und montieren.
Abgerechnet wird die Länge des Geländers.
Menge: 16,000 m

**07.3 Rohrpfosten Stahl bauseits verz Durchm. 60,3mm WD 2mm L 3,00m**
Rohrpfosten zur Befestigung von
Verkehrszeichen/Hinweisschild bauseits vorhanden,
aus verzinktem Stahl,
Durchmesser 60,3 mm, Wanddicke 2 mm, Länge 3,00m,
mit losem, biegesteifen Erdanker aus Metall, ca. 300
mm vom
unteren Pfostenende, Einbindetiefe ca. 0,75 m,
in Betonfundament höhen- und lotrecht einbauen.
Betonfundament wird gesondert vergütet,
Menge: 4,000 St

**07.4 Rohrpfosten Stahl liefern verz Durchm. 60,3mm WD 2mm L 3,00m**
Rohrpfosten zur Befestigung von
Verkehrszeichen/Hinweisschild, aus verzinktem Stahl,
Durchmesser 60,3 mm, Wanddicke 2 mm, Länge 3,00m,
mit losem, biegesteifen Erdanker aus Metall, ca. 300
mm vom
unteren Pfostenende, Einbindetiefe ca. 0,75 m,
in Betonfundament höhen- und lotrecht einbauen.
Betonfundament wird gesondert vergütet,
Menge: 1,000 St

**07.5 Poller**
Poller, herausnehmbar
Rundrohr 76 mm Durchmesser, Wandstärke 4 mm
Gesamtlänge: 130 cm (40 cm in Bodenhülse), Höhe über
Gelände 90 cm, ohne Kettenösen,
oberer Abschluss als Kugelkopf, mit doppelstufigem
Bodenring als Abdeckrosette über Bodenhülse,
retroreflektierender Folie 100 mm von oben beklebt, mit
korrosionsfreier Verriegelung für Feuerwehrschlüssel
nach
DIN 3223 einschließlich Dreikantschlüssel und
Bodenhülse
zum Einbetonieren,
Stahl S 235 JR, feuerverzinkt und farbbeschichtet nach
RAL
7016  anthrazitgrau, liefern und montieren, Bodenhülse
in
Betonfundament einbauen.
Menge: 5,000 St

**07.6 Verkehrszeichen -Fläche für die Feuerwehr- 210 x 594 mm**
Verkehrszeichen nach DIN 4066 - D1 - 210 x 594 mm
mit der Aufschrift - Fläche für die Feuerwehr -,
Schild aus
Leichtmetall, Mindestblechdicke 2 mm, reflektierend,
einseitig,
an vorh. Rohrpfosten befestigen, Durchmesser 60,3 mm,
mit
Rohrschelle aus verzinktem Stahl.
Menge: 1,000 St

**07.7 Verkehrszeichen -Löschwasser Entnahmestelle- 420 x 148 mm**
Verkehrszeichen nach DIN 4066 - D1 - 420 x 148 mm
mit der Aufschrift - Löschwasserentnahmestelle -,
Schild aus
Leichtmetall, Mindestblechdicke 2 mm, reflektierend,
einseitig,
an vorh. Rohrpfosten befestigen, Durchmesser 60,3 mm,
mit Rohrschelle aus verzinktem Stahl.
Menge: 1,000 St

### Titel 08 Pflanzlieferung

**08.1 Crataegus monogyna vStr 3 Tr. oB liefern**
STLB-Bau 2025-10 004
Crataegus monogyna (Gewöhnlicher Eingriffeliger
Weißdorn)
vStr 3 Tr. oB, nur liefern, einpflanzen wird gesondert
vergütet.
Menge: 34,000 St

**08.2 Crataegus laevigata vStr 3 Tr. oB liefern**
STLB-Bau 2025-10 004
Crataegus laevigata (Gewöhnlicher Zweigriffeliger
Weißdorn)
vStr 3 Tr. oB, nur liefern, einpflanzen wird gesondert
vergütet.
Menge: 34,000 St

**08.3 Malus sylvestris Str 2xv C h 60-100cm liefern**
STLB-Bau 2025-10 004
Malus sylvestris (Wildapfel) Str 2xv C, h 60 bis 100
cm, nur
liefern, einpflanzen wird gesondert vergütet.
Menge: 17,000 St

**08.4 Pyrus pyraster vHei ab 5 cm Umfang oB liefern**
Pyrus pyraster (Wild-Birne) vHei ab 5 cm Umfang oB, nur
liefern, einpflanzen wird gesondert vergütet.
Menge: 17,000 St

**08.5 Quercus petraea liefern 2j.S 2/0 30-50 Vorkommensgeb. 2**
StL-Nr. 22420713312
Quercus petraea (Traubeneiche) als zertifiziertes
gebietseigenes Gehölz liefern.
Jungpflanze, 30 bis 50 cm, 2-jähriger Sämling,
2/0.
Herkunft = Vorkommensgebiet Nr. 2 (Mittel- und Ostdeutsches Tief- und Hügelland).
Menge: 34,000 St

**08.6 Sorbus aucuparia vHei ab 5 cm Umfang oB liefern**
STLB-Bau 2025-10 004
Sorbus aucuparia (Vogelbeere) vHei ab 5 cm Umfang oB,
nur
liefern, einpflanzen wird gesondert vergütet.
Menge: 34,000 St

**08.7 Sambucus nigra lStr 2 Tr. h 60-100cm liefern**
STLB-Bau 2025-10 004
Sambucus nigra (Schwarzer Holunder) lStr 2 Tr., h 60
bis 100
cm, nur liefern, einpflanzen wird gesondert vergütet.
Menge: 68,000 St

**08.8 Tilia cordata vHei ab 5 cm Umfang oB liefern**
STLB-Bau 2025-10 004
Tilia cordata (Winter-Linde) vHei ab 5 cm Umfang oB,
nur
liefern, einpflanzen wird gesondert vergütet.
Menge: 34,000 St

**08.9 Vinca major P 0,5 liefern**
STLB-Bau 2025-10 004
Vinca major (Großblättr.Immergrün) P 0,5, nur liefern,
einpflanzen wird gesondert vergütet.
Menge: 50,000 St

**08.10 Rosa rugosa Str 2xv C 3 h 40-60cm liefern**
STLB-Bau 2025-10 004
Rosa rugosa (Apfel-Rose, Kartoffel-Rose) Str 2xv C 3,
h 40 bis
60 cm, nur liefern, einpflanzen wird gesondert
vergütet.
Menge: 3,000 St

**08.11 Rosa Alba Meidiland -R- BDR A-Qualität liefern**
Rosa Alba Meidiland -R- BDR (Bodendeckerrose Alba
Meidiland
-R-) A-Qualität, nur liefern, einpflanzen wird
gesondert vergütet
Menge: 10,000 St

**08.12 Rosa Red Meidiland -R- BDR A-Qualität liefern**
STLB-Bau 2025-10 004
Rosa Red Meidiland -R- BDR (Bodend.Rose Red Meidiland
-R-)
A-Qualität, nur liefern, einpflanzen wird gesondert
vergütet.
Menge: 10,000 St

**08.13 Spiraea japonica Anthony Waterer P 1,0 h 30-40cm liefern**
STLB-Bau 2025-10 004
Spiraea japonica "Anthony Waterer" (Japanischer
Spierstrauch
"Anthony Waterer") P 1,0, h 30 bis 40 cm, nur liefern,
einpflanzen wird gesondert vergütet.
Menge: 10,000 St

**08.14 Spiraea x cinerea Grefsheim C 3 h 40-70cm liefern**
STLB-Bau 2025-10 004
Spiraea x cinerea "Grefsheim" (Aschgrauer Spierstrauch
"Grefsheim") C 3, h 40 bis 70 cm, nur liefern,
einpflanzen wird
gesondert vergütet.
Menge: 2,000 St

### Titel 09 Landschaftsbau

*Hinweis*
Vorbemerkung

Im vorliegenden Leistungsverzeichnis ausgeschriebenes
Transportieren und Fördern von Abbruchgut, Aushub,
Boden,
Materialien und Stoffen umfasst immer den Transport
über die
angrenzenden öffentlichen Straßen, auch wenn dies nicht
gesondert in den Leistungspositionen vermerkt ist.

*Hinweis*

**09.1 Vegetationsfläche planieren D bis 10cm**
STLB-Bau 2025-10 003
Vegetationsfläche unter Massenausgleich planieren, für
Pflanzung, Ab-/Auftragsdicke bis 10 cm, zulässige
Abweichung
von der Sollhöhe +/- 3 cm.
Menge: 55,000 m2

**09.2 Oberboden liefern auftragen BG4a SU D 25-30cm**
STLB-Bau 2025-10 003
Oberboden, liefern, profilgerecht auftragen,
Bodengruppe 4a
DIN 18915 (bindig, sandig), eine Bodengruppe,
Bodengruppe 1
SU DIN 18196 (Sand-Schluff-Gemisch), Auftragsdicke
über 25
bis 30 cm, Mengenermittlung nach Aufmaß auf dem
Fahrzeug.
Menge: 55,000 m2

**09.3 Vegetationstragschicht lockern kreuzw. fräsen T 20cm BG3a**
STLB-Bau 2025-10 003
Vegetationstragschicht lockern, kreuzweise, fräsen,
Lockerungstiefe 20 cm, Steine ab 5 cm Durchmesser,
Fremdkörper und schwer verrottbare Pflanzenteile
ablesen,
nach Stoffen getrennt auf der Baustelle lagern,
Bodengruppe 3a
DIN 18915 (schwach bindig, sandig).
Menge: 55,000 m2

**09.4 Feinplanum Pflanzfläche Abweichung 2cm BG3a SU**
STLB-Bau 2025-10 003
Feinplanum für Pflanzfläche, zulässige Abweichung von
der
Ebenheit 2 cm DIN 18916, Anschlüsse an Kanten, Wege-
und
Platzbeläge 2 cm tiefer, Bodengruppe 3a DIN 18915
(schwach
bindig, sandig), eine Bodengruppe, Bodengruppe 1 SU DIN
18196 (Sand-Schluff-Gemisch).
Menge: 35,000 m2

**09.5 Feinplanum Rasenfläche BG4a GU**
STLB-Bau 2025-10 003
Feinplanum für Rasenfläche, zulässige Abweichung von
der
Ebenheit bei 4 m 3 cm/bei 2 m 2 cm (Kategorie 4) DIN
18917,
Anschlüsse an Kanten, Wege- und Platzbeläge 2 cm
tiefer,
Steine von mehr als 5 cm Durchmesser und schwer
verrottbare
Pflanzenteile ablesen, anfallende Stoffe zur Abfuhr
auf Haufen
setzen, Bodengruppe 4a DIN 18915 (bindig, sandig), eine
Bodengruppe, Bodengruppe 1 GU DIN 18196
(Kies-Schluff-Gemisch).
Menge: 20,000 m2

**09.6 Verpflanzter Strauch h 60-100cm pflanzen**
STLB-Bau 2025-10 003
Verpflanzter Strauch, bis 3 Triebe, Höhe über 60 bis
100 cm,
pflanzen DIN 18916 in herzustellendes Pflanzloch,
Bodengruppe 3a DIN 18915 (schwach bindig, sandig),
Lieferung
der Pflanzen wird gesondert vergütet.
Menge: 5,000 St

**09.7 Bodendecker/Kleingehölz H/B 30-40cm pflanzen**
STLB-Bau 2025-10 003
Bodendecker und Kleingehölz, Höhe/Breite über 30 bis
40 cm,
pflanzen DIN 18916 in herzustellendes Pflanzloch,
Bodengruppe 3a DIN 18915 (schwach bindig, sandig),
Lieferung
der Pflanzen wird gesondert vergütet.
Menge: 80,000 St

**09.8 Rasen ansäen Sportrasen RSM3.2 30g/m2**
STLB-Bau 2025-10 003
Rasen ansäen, Sportrasen, RSM Rasen 3.2 Sportrasen -
Regeneration, Saatgutmenge 30 g/m2, Nachweis der
Beschaffenheit durch Vorlage des
Mischungsnummernbescheides.
Menge: 20,000 m2

**09.9 Mulchen Pflanzfläche Mulchkompost D 5-8cm**
STLB-Bau 2025-10 003
Mulchen der Pflanzfläche mit Mulchkompost, Dicke der
Mulchdecke über 5 bis 8 cm.
Menge: 35,000 m2

*Hinweis*

**09.10 Oberboden/Waldboden entlang Wegeneubau auftragen Streifen bis 2m**
Waldboden (Oberboden) entlang Wegeneubau, bauseits
vorhanden, seitlich am Wegeneubau begleitend als Miete
lagernd, aufnehmen und unter
Geländeausgleich/-profilierung
seitlich neben Wegeneubau am Baufeldrand andecken und
an
Bestand bzw. Bankett und Waldrand angleichen,
Streifenbreite neben Weg jeweils bis 1,5m/2m,
Bodengruppe 3a DIN 18915 (schwach bindig, sandig), eine
Bodengruppe, Bodengruppe 1 OU DIN 18196 (schluffiger
Sand
mit organischen Beimengungen),
Auftragshöhe über 20 bis 40 cm, Mengenermittlung nach
Aufmaß an der Entnahmestelle.
Menge: 1200,000 m²

**09.11 Oberboden entlang Offenland Wegeneubau auftragen Streifen bis 2m**
Oberboden entlang Wegeneubau, bauseits vorhanden,
seitlich
am Wegeneubau begleitend als Miete lagernd, aufnehmen
und
unter Geländeausgleich/-profilierung seitlich neben
Wegeneubau am Baufeldrand andecken und an Bestand bzw.
Bankett und Waldrand angleichen,
Streifenbreite neben Weg jeweils bis 1,5m/2m,
Bodengruppe 3a DIN 18915 (schwach bindig, sandig), eine
Bodengruppe, Bodengruppe 1 OU DIN 18196 (schluffiger
Sand
mit organischen Beimengungen),
Auftragshöhe über 10 bis 15 cm, Mengenermittlung nach
Aufmaß an der Entnahmestelle.
Menge: 750,000 m²

**09.12 Feinplanum Pflanzfläche Abweichung 2cm BG3a SU**
STLB-Bau 2025-10 003
Feinplanum für Pflanzfläche, zulässige Abweichung von
der
Ebenheit 2 cm DIN 18916, Anschlüsse an Kanten, Wege-
und
Platzbeläge 2 cm tiefer, Bodengruppe 3a DIN 18915
(schwach
bindig, sandig), eine Bodengruppe, Bodengruppe 1 SU DIN
18196 (Sand-Schluff-Gemisch).
Menge: 630,000 m2

**09.13 Feinplanum Rasenfläche BG4a GU**
STLB-Bau 2025-10 003
Feinplanum für Rasenfläche, zulässige Abweichung von
der
Ebenheit bei 4 m 3 cm/bei 2 m 2 cm (Kategorie 4) DIN
18917,
Anschlüsse an Kanten, Wege- und Platzbeläge 2 cm
tiefer,
Steine von mehr als 5 cm Durchmesser und schwer
verrottbare
Pflanzenteile ablesen, anfallende Stoffe zur Abfuhr
auf Haufen
setzen, Bodengruppe 4a DIN 18915 (bindig, sandig), eine
Bodengruppe, Bodengruppe 1 GU DIN 18196
(Kies-Schluff-Gemisch).
Menge: 1290,000 m2

**09.14 Verpflanzter Strauch h 60-100cm pflanzen**
STLB-Bau 2025-10 003
Verpflanzter Strauch, Höhe über 60 bis 100 cm,
pflanzen DIN
18916 in herzustellendes Pflanzloch, Bodengruppe 4a DIN
18915 (bindig, sandig), Lieferung der Pflanzen wird
gesondert
vergütet.
Menge: 153,000 St

**09.15 Heister h bis 200cm pflanzen**
STLB-Bau 2025-10 003
Heister, Höhe bis 200 cm, pflanzen DIN 18916 in
herzustellendes Pflanzloch, Bodengruppe 4a DIN 18915
(bindig,
sandig), Lieferung der Pflanzen wird gesondert
vergütet.
Menge: 85,000 St

**09.16 Jung-Forstpflanze h 30-50cm pflanzen**
Jung- und Forstpflanze, Höhe über 30 bis 50 cm,
pflanzen DIN
18916 in herzustellendes Pflanzloch, Bodengruppe 3a DIN
18915 (schwach bindig, sandig), Lieferung der Pflanzen
wird
gesondert vergütet.
Menge: 34,000 St

**09.17 Schutz gg.Verbiss/Fegen Verbissm. H bis 1m**
STLB-Bau 2025-10 003
Pflanze schützen gegen Verbiss/Fegen durch Wild, mit
Verbissmittel, Höhe bis 1 m.
Menge: 272,000 St

### Titel 10 Fertigstellungspflege

*Hinweis*
Aufwendungen für Baustelleneinrichtungen der
Pflegeleistungen sind jeweils
in die Pflegepositionen einzurechnen.

Anfallende Stoffe wie Unrat, Steine, Mähgut und Müll
sind in Kompostieranlagen bzw. geordneten
Deponien zu entsorgen.

Die nachfolgend beschriebenen Leistungen der
Fertigstellungspflege umfassen alle zur Erzielung des
abnahmefähigen Zustandes erforderlichen Leistungen. Es
gelten die DIN 18916 und 18917, die einschlägigen
FLL-Richtlinien und die ZTV-LAStB sowie die
ZTV-Baumpflege.

Nachfolgend aufgeführte Nachweise sind dem AG
unverzüglich nach Ausführung pro Wässerungsgang
vorzulegen:
- Tag der Wässerung bzw. Termin
- Angaben der Fläche

Das Wasser ist vom AN zu liefern. Dies ist in die
Einheitspreise einzukalkulieren.
Die Fertigstellungspflege erstreckt sich ab Herstellung
der Pflanzung/Rasenfläche bis zur Abnahme
Die ausgeschriebenen Leistungen sind durch Fachpersonal
(Gärtner oder vergleichbare Ausbildung) zu erbringen.

Die Anlagen müssen sich stets in einem sauberen,
repräsentativen und gepflegten Eindruck befinden.

Die Wässerungsgänge sind vom AN zu protokollieren. Die
Pflegegänge sind unaufgefordert durch den AN zu
erbringen und mindestens 3 Werktage vorher schriftlich
dem AG bzw. der ÖBÜ anzuzeigen. Der Nachweis der Pflege
und der Wässerung ist dem AG/der ÖBÜ schriftlich zu
übergeben. Diese Nachweise werden Grundlage der
Abrechnung.

*Hinweis*

**10.1 Strauch- und Bodendeckerfläche pflegen, 1. Pflegegang während der Fertigstpflege**
Strauch- und Bodendeckerfläche pflegen,
1. Pflegegang während der Fertigstellungspflege,
Bearbeitungsgrenze = 1/2 Pflanzabstand außerhalb der
Randpflanzen.
Pflanzdichte ca. 10-15 Stk./m²,
Fläche gemulcht, säubern, unter Schonung
des Wurzelwerkes lockern und jäten, Sämlinge,
Unkräuter, Steine, Laub und Unrat entfernen und
entsorgen.
Giesmulden unterhalten und ggf. nachbessern oder
erneuern. Gehölze an Wegeeinfassungen unter Beachtung
des Habitus und der Art zurückschneiden, Gehölze auf
den Befall von Schädlingen und Krankheiten
kontrollieren.
Gehölze und Stauden richten und antreten, schwach
austreibende zurückschneiden, abgeblühte Blütenstände
entfernen, Gehölze/Stauden der jeweiligen Art für 2.
Blüte entsprechend zurückschneiden, trockene und
beschädigte Pflanzenteile glatt abschneiden,
abgestorbene
Gehölze entfernen.
Abgestorbene Gehölze und entfernte Pflanzenteile
sammeln,
auf LKW des AN laden und transportieren zum Lager/zur
Anlage nach Wahl des AN, entsorgen, die
Entsorgungsgebühren werden vom AN übernommen,
Transport und Entsorgung werden nicht gesondert
vergütet.
Menge: 35,000 m²

**10.2 Strauch- und Bodendeckerfläche pflegen, 2. Pflegegang während der Fertigstpflege**
Strauch- und Bodendeckerfläche pflegen wie Vorposition,
jedoch 2. Pflegegang während der Fertigstellungspflege.
Menge: 35,000 m²

**10.3 Strauch- und Bodendeckerfläche pflegen, 3. Pflegegang während der Fertigstpflege**
Strauch- und Bodendeckerfläche pflegen wie Vorposition,
jedoch 3. Pflegegang während der Fertigstellungspflege.
Menge: 35,000 m²

**10.4 Strauch- und Bodendeckerfläche pflegen, 4. Pflegegang während der Fertigstpflege**
Strauch- und Bodendeckerfläche pflegen wie Vorposition,
jedoch 4. Pflegegang während der Fertigstellungspflege.
Menge: 35,000 m²

**10.5 Strauch- und Bodendeckerfläche pflegen, 5. Pflegegang während der Fertigstpflege**
Strauch- und Bodendeckerfläche pflegen wie Vorposition,
jedoch 5. Pflegegang während der Fertigstellungspflege.
Menge: 35,000 m²

**10.6 Mähen Rasenfläche H bis 10cm H 4cm 1. Pflegegang in der Fertigstellungspflege**
Mähen von Rasen, Wuchshöhe 6 bis 10 cm, Schnitthöhe 4
cm,
ein Schnitt,
unter erschwerten Bedingungen, in Flächen mit Baum- und
Gebüschbestand, Fläche geneigt Neigung über 1:2 bis 1:1
Schnittfolge in der Regel aller 3-4 Wochen, Schnittgut
sammeln,
auf LKW des AN laden und transportieren zum Lager/zur
Anlage nach Wahl des AN, entsorgen, die
Entsorgungsgebühren werden vom AN übernommen,
Transport und Entsorgung werden nicht gesondert
vergütet.
1. Pflegegang (Mahd) in der Fertigstellungspflege.
Menge: 20,000 m2

**10.7 Mähen Rasenfläche H bis 10cm H 4cm 2. Pflegegang in der Fertigstellungspflege**
Position wie vor, jedoch
2. Pflegegang (Mahd) in der Fertigstellungspflege.
Menge: 20,000 m2

**10.8 Mähen Rasenfläche H bis 10cm H 4cm 3. Pflegegang in der Fertigstellungspflege**
Position wie vor, jedoch
3. Pflegegang (Mahd) in der Fertigstellungspflege.
Menge: 20,000 m2

**10.9 Mähen Rasenfläche H bis 10cm H 4cm 4. Pflegegang in der Fertigstellungspflege**
Position wie vor, jedoch
4. Pflegegang (Mahd) in der Fertigstellungspflege.
Menge: 20,000 m2

**10.10 Mähen Rasenfläche H bis 10cm H 4cm 5. Pflegegang in der Fertigstellungspflege**
Position wie vor, jedoch
5. Pflegegang (Mahd) in der Fertigstellungspflege.
Menge: 20,000 m2

**10.11 Wässern Pflanzfläche 25l l/m2 1. Wässerungsgang in der Fertigstellungspflege**
Wässern der Pflanzung, Pflanzfläche
(Gehölz-/Bodendecker-/Staudenfläche),
in Flächen mit Baumbestand und Einbauten bzw. in
Teilflächen,
Wasser liefern, Wasser vollflächig auf der Fläche
ausbringen,
Mindestwassermenge je Arbeitsgang 25 l/m2,
1. Wässerungsgang in der Fertigstellungspflege.
Menge: 35,000 m2

**10.12 Wässern Pflanzfläche 25l l/m2 2. Wässerungsgang in der Fertigstellungspflege**
Position wie vor, jedoch
2. Wässerungsgang in der Fertigstellungspflege.
Menge: 35,000 m2

**10.13 Wässern Pflanzfläche 25l l/m2 3. Wässerungsgang in der Fertigstellungspflege**
Position wie vor, jedoch
3. Wässerungsgang in der Fertigstellungspflege.
Menge: 35,000 m2

**10.14 Wässern Pflanzfläche 25l l/m2 4. Wässerungsgang in der Fertigstellungspflege**
Position wie vor, jedoch
4. Wässerungsgang in der Fertigstellungspflege.
Menge: 35,000 m2

**10.15 Wässern Pflanzfläche 25l l/m2 5. Wässerungsgang in der Fertigstellungspflege**
Position wie vor, jedoch
5. Wässerungsgang in der Fertigstellungspflege.
Menge: 35,000 m2

**10.16 Wässern Pflanzfläche 25l l/m2 6. Wässerungsgang in der Fertigstellungspflege**
Position wie vor, jedoch
6. Wässerungsgang in der Fertigstellungspflege.
Menge: 35,000 m2

**10.17 Wässern Pflanzfläche 25l l/m2 7. Wässerungsgang in der Fertigstellungspflege**
Position wie vor, jedoch
7. Wässerungsgang in der Fertigstellungspflege.
Menge: 35,000 m2

**10.18 Wässern Pflanzfläche 25l l/m2 8. Wässerungsgang in der Fertigstellungspflege**
Position wie vor, jedoch
8. Wässerungsgang in der Fertigstellungspflege.
Menge: 35,000 m2

**10.19 Wässern Rasenfläche 25l/m2 1. Wässerungsgang in der Fertigstellungspflege**
Wässern der Rasenfläche, Wasser liefern,
Wasser vollflächig auf der Fläche ausbringen,
in Flächen mit Baumbestand und Einbauten bzw. in
Teilflächen,
Menge je Arbeitsgang ca. 25 l/m2.
1. Wässerungsgang in der Fertigstellungspflege.
Menge: 20,000 m2

**10.20 Wässern Rasenfläche 25l/m2 2. Wässerungsgang in der Fertigstellungspflege**
Position wie vor, jedoch
2. Wässerungsgang in der Fertigstellungspflege.
Menge: 20,000 m2

**10.21 Wässern Rasenfläche 25l/m2 3. Wässerungsgang in der Fertigstellungspflege**
Position wie vor, jedoch
3. Wässerungsgang in der Fertigstellungspflege.
Menge: 20,000 m2

**10.22 Wässern Rasenfläche 25l/m2 4. Wässerungsgang in der Fertigstellungspflege**
Position wie vor, jedoch
4. Wässerungsgang in der Fertigstellungspflege.
Menge: 20,000 m2

**10.23 Wässern Rasenfläche 25l/m2 5. Wässerungsgang in der Fertigstellungspflege**
Position wie vor, jedoch
5. Wässerungsgang in der Fertigstellungspflege.
Menge: 20,000 m2

**10.24 Wässern Rasenfläche 25l/m2 6. Wässerungsgang in der Fertigstellungspflege**
Position wie vor, jedoch
6. Wässerungsgang in der Fertigstellungspflege.
Menge: 20,000 m2

**10.25 Wässern Rasenfläche 25l/m2 7. Wässerungsgang in der Fertigstellungspflege**
Position wie vor, jedoch
7. Wässerungsgang in der Fertigstellungspflege.
Menge: 20,000 m2

*Hinweis*

**10.26 Kulturpflege - 1. Pflegejahr**
Ausmähen der Aufforstungsfläche, des Waldsaum
Schnittgut bleibt liegen, Abstand der Gehölzreihe
0,70m;
Abstand der Gehölze in der Reihe 1,20 m,
Steine und Unrat entfernen und nachweislich auf Kosten
des
AN entsorgen; Pflege- und Rückschnitte an Gehölzen
ausführen, abgestorbene Gehölze entfernen und
nachweislich
auf Kosten des AN entsorgen.
2 Arbeitsgänge, nach Aufforderung durch den AG,
der Preis der Einzelleistung errechnet sich aus dem
Einheitspreis geteilt durch die Anzahl der
Arbeitsgänge.
Menge: 660,000 m²

**10.27 Schutz gg.Verbiss/Fegen Verbissm. 1. Pflegegang in der Fertigstellungspflege**
STLB-Bau 2025-10 003
Pflanze schützen gegen Verbiss/Fegen durch Wild, mit
Verbissmittel, Höhe bis 1 m.
Menge: 272,000 St

**10.28 Schutz gg.Verbiss/Fegen Verbissm. 2. Pflegegang in der Fertigstellungspflege**
STLB-Bau 2025-10 003
Pflanze schützen gegen Verbiss/Fegen durch Wild, mit
Verbissmittel, Höhe bis 1 m.
Menge: 272,000 St

**10.29 Mähen Bankett H bis 10cm H 4cm 1. Pflegegang in der Fertigstellungspflege**
Mähen von Rasen Bankettstreifen, Breite 0,5 m,
Wuchshöhe 6 bis 10 cm, Schnitthöhe 4 cm, ein Schnitt,
unter erschwerten Bedingungen,
Schnittgut sammeln, auf LKW des AN laden und
transportieren
zum Lager/zur Anlage nach Wahl des AN, entsorgen, die
Entsorgungsgebühren werden vom AN übernommen,
Transport und Entsorgung werden nicht gesondert
vergütet.
1. Pflegegang (Mahd) in der Fertigstellungspflege.
Menge: 770,000 m2

**10.30 Mähen Bankett H bis 10cm H 4cm 2. Pflegegang in der Fertigstellungspflege**
Position wie vor, jedoch
2. Pflegegang (Mahd) in der Fertigstellungspflege.
Menge: 770,000 m2

### Titel 11 Entsorgung

**11.1 Materialprobe aus Haufwerken bis 30m3**
Entnahme von Materialproben aus Haufwerken, einschl.
Protokoll, Volumen bis 30 m3, abgerechnet wird nach
Anzahl
der hergestellten Mischproben.
Menge: 2,000 St

**11.2 Untersuchung Abfalldeklaration RuVA-StB**
Untersuchung zur Abfalldeklaration nach RuVA-StB,
Mindestuntersuchungsprogramm für bitumenhaltige
Befestigungen bei unspezifischem Verdacht,
Untersuchung aus Haufwerken.
Menge: 1,000 St

**11.3 Untersuchung EBV Anl.1 Tab.1 RC**
STLB-Bau 2025-10 087
Untersuchung nach EBV 2023, Anlage 1, Tabelle 1,
Untersuchungsumfang RC-1 bis einschl. RC-3, am
Haufwerk,
abgerechnet wird nach Anzahl Laborberichte, einschl.
Bewertung der Analyseergebnisse, Probenahme wird
gesondert
vergütet.
Menge: 1,000 St

**11.4 Abfall nicht gefährlich AVV170302 nicht schadstoffbelastet EBV 2023 RuVA A LKW AN transp. entsorgen Vergüt.Entsorg. AN**
STLB-Bau 2025-10 087
Bau- und Abbruchabfälle, Bitumengemische, Kohlenteer
und
teerhaltige Produkte,
nicht gefährlich, Abfallschlüssel nach AVV
(Abfallverzeichnis-Verordnung) 170302 Bitumengemische,
nicht schadstoffbelastet, Werte gemäß
Ersatzbaustoffverordnung 2023 sind eingehalten,
Verwertungsklasse A, RuVA-StB 01, Fassung 2005, auf
Gelände/Fläche des AG lagernd, laden, mit LKW des AN
transportieren, entsorgen, max. Gesamtgewicht ohne
Beschränkung, zum zugelassenem Lager oder zur Anlage
nach
Wahl des AN, Vergütung der Entsorgung übernimmt AN.
Menge: 2,000 t

**11.5 Abfall nicht gefährlich AVV170302 nicht schadstoffbelastet EBV 2023 RuVA B LKW AN transp. entsorgen Vergüt.Entsorg. AN**
STLB-Bau 2025-10 087
Bau- und Abbruchabfälle, Bitumengemische, Kohlenteer
und
teerhaltige Produkte,
nicht gefährlich, Abfallschlüssel nach AVV
(Abfallverzeichnis-Verordnung) 170302 Bitumengemische,
nicht schadstoffbelastet, Werte gemäß
Ersatzbaustoffverordnung 2023 sind eingehalten,
Verwertungsklasse B, RuVA-StB 01, Fassung 2005, auf
Gelände/Fläche des AG lagernd, laden, mit LKW des AN
transportieren, entsorgen, max. Gesamtgewicht ohne
Beschränkung, zum zugelassenem Lager oder zur Anlage
nach
Wahl des AN, Vergütung der Entsorgung übernimmt AN.
Menge: 1,000 t

**11.6 Abfall nicht gefährlich AVV170101 EBV 2023 RC-1 LKW AN transp. entsorgen Verwertungsanlage Vergüt.Entsorg. AN**
Bau- und Abbruchabfälle, Beton, Ziegel, Fliesen und
Keramik, nicht gefährlich, Abfallschlüssel nach AVV
(Abfallverzeichnis-Verordnung) 170107 Gemische aus
Beton, Ziegeln, Fliesen und Keramik,

Charakterisierung Betonrecycling, Betonbruch,

Werte gemäß Ersatzbaustoffverordnung 2023 sind
eingehalten,
Klasse RC-1 nach EBV 2023, Anlage 1 Tabelle 1

auf Gelände/Fläche des AG lagernd, laden, aufnehmen,
auf LKW des AN laden und transportieren max.
Gesamtgewicht
ohne Beschränkung, transportieren zum Lager/zur
Verwertungsanlage nach Wahl des AN, entsorgen,
die Entsorgungsgebühren werden vom AN übernommen,
Transport und Entsorgung werden nicht gesondert
vergütet.
Abrechnung über Wiegeschein.
Menge: 398,000 t

**11.7 Abfall nicht gefährlich AVV170101 EBV 2023 RC-2 LKW AN transp. entsorgen Verwertungsanlage Vergüt.Entsorg. AN**
Bau- und Abbruchabfälle, Beton, Ziegel, Fliesen und
Keramik, nicht gefährlich, Abfallschlüssel nach AVV
(Abfallverzeichnis-Verordnung) 170107 Gemische aus
Beton, Ziegeln, Fliesen und Keramik,

Charakterisierung Betonrecycling, Betonbruch,

Werte gemäß Ersatzbaustoffverordnung 2023 sind
eingehalten,
Klasse RC-2 nach EBV 2023, Anlage 1 Tabelle 1

auf Gelände/Fläche des AG lagernd, laden, aufnehmen,
auf LKW des AN laden und transportieren max.
Gesamtgewicht
ohne Beschränkung, transportieren zum Lager/zur
Verwertungsanlage nach Wahl des AN, entsorgen,
die Entsorgungsgebühren werden vom AN übernommen,
Transport und Entsorgung werden nicht gesondert
vergütet.
Abrechnung über Wiegeschein.
Menge: 398,000 t

**11.8 Abfall nicht gefährlich AVV170101 EBV 2023 RC-1 LKW AN transp. entsorgen Verwertungsanlage Vergüt.Entsorg. AN**
Bau- und Abbruchabfälle, Beton, Ziegel, Fliesen und
Keramik, nicht gefährlich, Abfallschlüssel nach AVV
(Abfallverzeichnis-Verordnung) 170101 Beton,
teilweise mit Bewehrung,

Werte gemäß Ersatzbaustoffverordnung 2023 sind
eingehalten,
Charakterisierung Beton
Klasse RC-1 nach EBV 2023, Anlage 1 Tabelle 1

auf Gelände/Fläche des AG lagernd, laden, aufnehmen,
auf LKW des AN laden und transportieren max.
Gesamtgewicht
ohne Beschränkung, transportieren zum Lager/zur
Verwertungsanlage nach Wahl des AN, entsorgen,
die Entsorgungsgebühren werden vom AN übernommen,
Transport und Entsorgung werden nicht gesondert
vergütet.
Abrechnung über Wiegeschein.
Menge: 21,000 t

**11.9 Abfall nicht gefährlich AVV170101 EBV 2023 RC-2 LKW AN transp. entsorgen Verwertungsanlage Vergüt.Entsorg. AN**
Bau- und Abbruchabfälle, Beton, Ziegel, Fliesen und
Keramik, nicht gefährlich, Abfallschlüssel nach AVV
(Abfallverzeichnis-Verordnung) 170101 Beton,
teilweise mit Bewehrung,

Werte gemäß Ersatzbaustoffverordnung 2023 sind
eingehalten,
Charakterisierung Beton
Klasse RC-2 nach EBV 2023, Anlage 1 Tabelle 1

auf Gelände/Fläche des AG lagernd, laden, aufnehmen,
auf LKW des AN laden und transportieren max.
Gesamtgewicht
ohne Beschränkung, transportieren zum Lager/zur
Verwertungsanlage nach Wahl des AN, entsorgen,
die Entsorgungsgebühren werden vom AN übernommen,
Transport und Entsorgung werden nicht gesondert
vergütet.
Abrechnung über Wiegeschein..
Menge: 3,000 t

**11.10 Abfall nicht gefährlich AVV170107 EBV 2023 RC-1 LKW AN transp. entsorgen Verwertungsanlage Vergüt.Entsorg. AN**
Bau- und Abbruchabfälle, Bauschutt aus Beton, Ziegel,
Fliesen
und Keramik,
nicht gefährlich, Abfallschlüssel nach AVV
(Abfallverzeichnis-Verordnung) 170107 Gemische aus
Beton, Ziegeln, Fliesen und Keramik,

Werte gemäß Ersatzbaustoffverordnung 2023 sind
eingehalten,
Charakterisierung Bauschutt
Klasse RC-1 nach EBV 2023, Anlage 1 Tabelle 1

auf Gelände/Fläche des AG lagernd, laden, aufnehmen,
auf LKW des AN laden und transportieren max.
Gesamtgewicht
ohne Beschränkung, transportieren zum Lager/zur
Verwertungsanlage nach Wahl des AN, entsorgen,
die Entsorgungsgebühren werden vom AN übernommen,
Transport und Entsorgung werden nicht gesondert
vergütet.
Abrechnung über Wiegeschein.
Menge: 9,000 t

**11.11 Abfall nicht gefährlich AVV170107 EBV 2023 RC-2 LKW AN transp. entsorgen Verwertungsanlage Vergüt.Entsorg. AN**
Bau- und Abbruchabfälle, Bauschutt aus Beton, Ziegel,
Fliesen
und Keramik,
nicht gefährlich, Abfallschlüssel nach AVV
(Abfallverzeichnis-Verordnung) 170107 Gemische aus
Beton, Ziegeln, Fliesen und Keramik,

Werte gemäß Ersatzbaustoffverordnung 2023 sind
eingehalten,
Charakterisierung Bauschutt
Klasse RC-2 nach EBV 2023, Anlage 1 Tabelle 1

auf Gelände/Fläche des AG lagernd, laden, aufnehmen,
auf LKW des AN laden und transportieren max.
Gesamtgewicht
ohne Beschränkung, transportieren zum Lager/zur
Verwertungsanlage nach Wahl des AN, entsorgen,
die Entsorgungsgebühren werden vom AN übernommen,
Transport und Entsorgung werden nicht gesondert
vergütet.
Abrechnung über Wiegeschein.
Menge: 4,000 t

**11.12 Abfall nicht gefährlich AVV170504 Mineralgemisch LKW AN transp. entsorgen Verwertungsanlage Vergüt.Entsorg. AN**
Bau- und Abbruchabfälle, Boden, Steine und Baggergut,
nicht gefährlich, Abfallschlüssel nach AVV
(Abfallverzeichnis-Verordnung) 170504 Boden/Stein,
Werte gemäß Ersatzbaustoffverordnung 2023 sind
eingehalten,
Charakterisierung Splitt und Mineralgemisch bis
Körnung 0/45,

Haufwerk auf Gelände/Fläche des AG lagernd,
auf LKW des AN laden, mit LKW des AN transportieren,
max.
Gesamtgewicht ohne Beschränkung, transportieren zum
Lager/zur Verwertungsanlage nach Wahl des AN,
entsorgen,
die Entsorgungsgebühren/-kosten werden vom AN
übernommen, Transport und Entsorgung werden nicht
gesondert vergütet.
Abrechnung über Wiegeschein.
Menge: 20,000 t

USt %: 19,00
